# Treppenhaussanierung
Angebotsaufforderung (GAEB 90, DA83)
Währung: EUR
Auftraggeber: Covivio Hathor Berlin GmbH c/o Covivio I

## Zusätzlicher Text
Sicherheits- und Baustelleneinrichtung

4. Mitgeltende Normen und Regeln

4.1. Allgemeines

Es gelten die Allgemeinen Technischen Vertragsbedingungen ATV sämtlicher
Gewerke ohne die Gewerke Gerüstarbeiten, Wasserhaltungsarbeiten,
Schalungsarbeiten, Verbau- und Rammarbeiten, mit Berücksichtigung der
zum Vertragsschluss gültigen Fassung einschl. der Änderungen
entsprechender Normen und Regeln, Berichtigungen und Beiblätter.

Soweit in der Leistungsbeschreibung auf Technische Spezifikationen, z.
B. nationale Normen, mit denen Europäische Normen umgesetzt werden,
europäische technische Zulassungen, gemeinsame technische
Spezifikationen, internationale Normen, Bezug genommen wird, werden auch
ohne den ausdrücklichen Zusatz: ?oder gleichwertig?, immer gleichwertige
Technische Spezifikationen in Bezug genommen.

DIN 18920
Vegetationstechnik im Landschaftsbau - Schutz von Bäumen,
Pflanzenbeständen und Vegetationsflächen bei Baumaßnahmen

DIN EN 12352
Anlagen zur Verkehrssteuerung; Warn- und Sicherheitsleuchten

DIN EN 61439-5; VDE 0660-600-5
Niederspannung-Schaltgerätekombinationen - Teil 5:
Schaltgerätekombinationen in öffentlichen Energieverteilungsnetzen

Technische Baubestimmungen; Baustelleneinrichtungen; Sicherheitsregeln
für die Einrichtung und den Betrieb auf Baustellen (BaustelleneinrVV HA)

Richtlinien für die Sicherung von Arbeitsstellen an Straßen (RSA)

 6. Angaben zu Stoffen und Bauteilen

Baustromverteiler müssen mindestens der Schutzart IP 43, die ggf. dazu
gehörenden Messeinrichtungen IP 54 entsprechen

7. Angaben zur Ausführung

7.1. Allgemeines

Baustelleneinrichtung auf Grasnarbe oder Humus ist nicht gestattet. Die
Kronen- und Wurzelbereiche von Bäumen sind frei zu halten. Das gilt auch
für Materiallagerungen.

Vorhandene Grenzsteine und Vermessungsmarkierungen sind mit Beginn der
Arbeiten im Zuge der Baustelleneinrichtung bis zum Räumen der
Baustelleneinrichtung zu sichern.

Vor Beginn der Arbeiten hat sich der Auftragnehmer über den Verlauf von
Leitungen, Kabel usw. (unter- und überirdisch) zu informieren.
Notwendige Umlegungen sind rechtzeitig vom Auftragnehmer zu beantragen.
Baustellen- und endgültige Anschlüsse müssen grundsätzlich zugänglich
bleiben und geschützt werden. Im Zweifel ist vom Auftragnehmer an den
Auftraggeber ein Hinweis zu geben, erforderlichenfalls ist eine
Festlegung zu treffen.

Werden durch die Baustelleneinrichtung Rechte Dritter - insbesondere von
Nachbarn - für die Dauer der Bauarbeiten oder vorübergehend und
kurzfristig beeinträchtigt, ist der Bauherr oder die Bauleitung
unverzüglich zu informieren. Das gilt auch im Zweifel über das Vorliegen
von Rechten oder bei zu vermutenden Beeinträchtigungen bzw. bei
Beschädigung vorhandener Bauwerke oder Bauteile.

Der Auftragnehmer ist verpflichtet, die erforderlichen Maßnahmen zum
Schutz vor Winterschäden zu treffen. Dazu gehört auch die ggf.
erforderliche Kontrolle der Baustelle, insbesondere der Schutz der
Messeinrichtungen unabhängig von deren Rechtsträgerschaft.

Beim Abbau der Baustelleneinrichtung ist zu beachten:

Werden öffentliche Flächen über das vorgesehene Maß hinaus (zeitlich
oder räumlich) auf Veranlassung des Auftragnehmers in Anspruch genommen,
hat dieser die entsprechende Abstimmung mit den Behörden vorzunehmen
(z.B. Sondernutzungserlaubnis nach StVO) und die erhöhten Gebühren zu
tragen

7.2. Verkehrssicherung

Ist der Auftragnehmer mit der Verkehrssicherung der Baustelle
beauftragt, so gehört dazu auch die laufende Kontrolle der
Sicherungseinrichtungen. Die zeitlichen Abstände der Kontrollen richten
sich nach den örtlichen Gegebenheiten.

9. Sonstige Angaben

Der Auftragnehmer hat dafür Sorge zu tragen, dass während der Ausführung
seiner Leistungen immer mindestens ein fließend deutsch sprechender
Mitarbeiter seiner Firma auf der Baustelle anwesend ist.

Zu den auf der Baustelle vorzuhaltenden Ausführungsunterlagen zählt
neben den Ausführungsplänen auch eine Ausfertigung dieser
Leistungsbeschreibung.

## Zusätzlicher Text
Maler- und Lackierarbeiten

1. Globale Angaben zum Bauvorhaben

4. Mitgeltende Normen und Regeln

4.1. Allgemeines

Es gelten die Allgemeinen Technischen Vertragsbedingungen ATV DIN 18363
mit Berücksichtigung der zum Vertragsschluss gültigen Fassung einschl.
der Änderungen entsprechender Normen und Regeln, Berichtigungen und
Beiblätter.

Soweit in der Leistungsbeschreibung auf Technische Spezifikationen, z.
B. nationale Normen, mit denen Europäische Normen umgesetzt werden,
europäische technische Zulassungen, gemeinsame technische
Spezifikationen, internationale Normen, Bezug genommen wird, werden auch
ohne den ausdrücklichen Zusatz: ?oder gleichwertig?, immer gleichwertige
Technische Spezifikationen in Bezug genommen.

DIN 2403
Kennzeichnung von Rohrleitungen nach dem Durchflussstoff

DIN 2404
Kennfarben für Heizungsrohrleitungen

DIN 6173-1
Farbabmusterungen; Allgemeine Farbabmusterungsbedingungen

DIN EN ISO 4628
Normenreihe: Beschichtungsstoffe - Beurteilung von Beschichtungsschäden
- Bewertung der Menge und Größe von Schäden und der Intensität von
gleichmäßigen Veränderungen im Aussehen

AGI-K10
Schutz von Beton Oberflächenbehandlung; Imprägnierung, Versiegelung,
Beschichtung
Herausgeber: Arbeitsgemeinschaft Industriebau (AGI)

AGI-S20-1
Schutz von Baukonstruktionen mit Beschichtungssystemen gegen chemische
Angriffe (Säureschutzbau) - Anforderungen an den Untergrund
Herausgeber: Arbeitsgemeinschaft Industriebau (AGI)

AGI-S20-2
Schutz von Baukonstruktionen mit Beschichtungssystemen gegen chemische
Angriffe (Säureschutzbau) - Beschichtungssysteme
Herausgeber: Arbeitsgemeinschaft Industriebau (AGI)

AGI-S20-3
Schutz von Baukonstruktionen mit Beschichtungssystemen gegen chemische
Angriffe (Säureschutzbau) - Ausführungsdetails
Herausgeber: Arbeitsgemeinschaft Industriebau (AGI)

BFS Merkblatt 2
Imprägnierungen und Beschichtungen auf Kalksandstein-Sichtmauerwerk
Herausgeber: Bundesausschuss Farbe und Sachwertschutz (BFS)

BFS Merkblatt 4
Zinkstaubbeschichtungen
Herausgeber: Bundesausschuss Farbe und Sachwertschutz (BFS)

BFS Merkblatt 5
Beschichtungen auf Zink und verzinktem Stahl
Herausgeber: Bundesausschuss Farbe und Sachwertschutz (BFS)

BFS Merkblatt 6
Beschichtungen auf Bauteilen aus Aluminium
Herausgeber: Bundesausschuss Farbe und Sachwertschutz (BFS)

BFS Merkblatt 7
Prüfrichtlinien für Wandbekleidungen vor der Verarbeitung
Herausgeber: Bundesausschuss Farbe und Sachwertschutz (BFS)

BFS Merkblatt 8
Innenbeschichtungen, Tapezier- und Klebearbeiten auf Betonflächen
Herausgeber: Bundesausschuss Farbe und Sachwertschutz (BFS)

BFS Merkblatt 9
Beschichtungen auf mineralischem Außenputz
Herausgeber: Bundesausschuss Farbe und Sachwertschutz (BFS)

BFS Merkblatt 10
Beschichtungen, Tapezier- und Klebearbeiten auf Innenputz
Herausgeber: Bundesausschuss Farbe und Sachwertschutz (BFS)

BFS Merkblatt 11
Beschichtungen, Tapezier- und Klebearbeiten auf Porenbeton
Herausgeber: Bundesausschuss Farbe und Sachwertschutz (BFS)

BFS Merkblatt 12
Oberflächenbehandlung von Gipsplatten (Gipskartonplatten) und
Gipsfaserplatten
Herausgeber: Bundesausschuss Farbe und Sachwertschutz (BFS)

BFS Merkblatt 13
Beschichtungen auf Ziegel-Sichtmauerwerk
Herausgeber: Bundesausschuss Farbe und Sachwertschutz (BFS)

BFS Merkblatt 14
Beschichtungen von Platten aus Faserzement und Asbestzement
Herausgeber: Bundesausschuss Farbe und Sachwertschutz (BFS)

BFS Merkblatt 15
Brandschutzbeschichtungen auf Holz, Holzwerkstoffen und Stahlbauteilen
Herausgeber: Bundesausschuss Farbe und Sachwertschutz (BFS)

BFS Merkblatt 17
Beschichtungen, Tapezier- und Klebearbeiten auf Wänden aus
Wandbauplatten aus Gips
Herausgeber: Bundesausschuss Farbe und Sachwertschutz (BFS)

BFS Merkblatt 18
Beschichtungen auf Holz und Holzwerkstoffen im Außenbereich
Herausgeber: Bundesausschuss Farbe und Sachwertschutz (BFS)

BFS Merkblatt 19
Risse in Außenputzen - Beschichtungen und Armierung
Herausgeber: Bundesausschuss Farbe und Sachwertschutz (BFS)

BFS Merkblatt 19.1
Risse in unverputztem und verputztem Mauerwerk, in Gipskartonplatten und
ähnlichen Stoffen auf Unterkonstruktionen; Ursachen und
Bearbeitungsmöglichkeiten
Herausgeber: Bundesausschuss Farbe und Sachwertschutz (BFS)

BFS Merkblatt 20
Beurteilung des Untergrundes für Beschichtungs- und Tapezierarbeiten,
Maßnahmen zur Beseitigung von Schäden
Herausgeber: Bundesausschuss Farbe und Sachwertschutz (BFS)

BFS Merkblatt 20.1
Beurteilung des Untergrundes für Putzarbeiten: Maßnahmen zur Beseitigung
von Schäden
Herausgeber: Bundesausschuss Farbe und Sachwertschutz (BFS)

BFS Merkblatt 22
Beschichtungen auf Kunststoff im Hochbau
Herausgeber: Bundesausschuss Farbe und Sachwertschutz (BFS)

BFS Merkblatt 24
Beschichtungen auf pulverlackierten Bauteilen
Herausgeber: Bundesausschuss Farbe und Sachwertschutz (BFS)

BFS Merkblatt 25
Richtlinien zur Beurteilung von Farbübereinstimmungen und
Farbabweichungen
Herausgeber: Bundesausschuss Farbe und Sachwertschutz (BFS)

BFS Merkblatt 26
Farbveränderung von Beschichtungen im Außenbereich
Herausgeber: Bundesausschuss Farbe und Sachwertschutz (BFS)

IVD-Merkblatt Nr. 12:
Die Überstreichbarkeit von bewegungsausgleichenden Dichtstoffen im
Hochbau
Herausgeber: Industrieverband Dichtstoffe e.V. (IVD)

IVD-Merkblatt Nr. 14:
Dichtstoffe und Schimmelpilzbefall
Herausgeber: Industrieverband Dichtstoffe e.V. (IVD)

IVD-Merkblatt Nr. 20:
Fugenabdichtung an Holzbauteilen und Holzwerkstoffen
Herausgeber: Industrieverband Dichtstoffe e.V. (IVD)

MB 405
Merkblatt 405: Korrosionsschutz von Stahlkonstruktionen durch
Beschichtungssysteme
Herausgeber: Stahl-Informations-Zentrum

RAL-GZ 841
Anti-Graffiti - Gütesicherung

VFF Al.02
Visuelle Beurteilung von organisch beschichteten (lackierten)
Oberflächen auf Aluminium
Herausgeber: Verband der Fenster- und Fassadenhersteller e.V. (VFF)

VFF HO.01
Klassifizierung von Beschichtungen für Holzfenster, Holz-Metall-Fenster
und -Außentüren
Herausgeber: Verband der Fenster- und Fassadenhersteller e.V. (VFF)

VFF HO.03
Anforderungen an Beschichtungssysteme von Holzfenstern und Haustüren
Herausgeber: Verband der Fenster- und Fassadenhersteller e.V. (VFF)

VFF HO.04
Empfehlungen zur Qualitätssicherung von Beschichtungssystemen
Herausgeber: Verband der Fenster- und Fassadenhersteller e.V. (VFF)

VFF HO.05
Richtlinie zur visuellen Beurteilung einer fertigbehandelten Oberfläche
bei Holzfenstern und -Außentüren
Herausgeber: Verband der Fenster- und Fassadenhersteller e.V. (VFF)

VFF St.01
Beschichten von Stahlteilen im Metallbau
Herausgeber: Verband der Fenster- und Fassadenhersteller e.V. (VFF)

VFF St.02
Visuelle Beurteilung von organisch beschichteten (lackierten)
Oberflächen auf Stahl
Herausgeber: Verband der Fenster- und Fassadenhersteller e.V. (VFF)

WTA-Merkblatt 2-3-92/D
Bestimmung der Wasserdampfdiffusion von Beschichtungsstoffen
entsprechend DIN 55945
Herausgeber: Wissenschaftlich-Technische Arbeitsgemeinschaft für
Bauwerkserhaltung und Denkmalpflege WTA e.V.

WTA-Merkblatt 2-5-97/D
Anti-Graffiti-Systeme
Herausgeber: Wissenschaftlich-Technische Arbeitsgemeinschaft für
Bauwerkserhaltung und Denkmalpflege WTA e.V.

WTA-Merkblatt 2-8-04/D
Bewertung der Wirksamkeit von Anti-Graffiti-Systemen (AGS)
Herausgeber: Wissenschaftlich-Technische Arbeitsgemeinschaft für
Bauwerkserhaltung und Denkmalpflege WTA e.V.

5.2. Gerüste

Gerüste für eine Arbeitshöhe bis zu 5 m sind in die Leistungen, für die
diese Gerüste erforderlich sind, einzurechnen.

6. Angaben zu Stoffen und Bauteilen

Das eingebaute Material muss dem Muster entsprechen; eine Bestätigung
des Musters durch den Auftraggeber ist einzuholen.

Der Auftragnehmer soll für den Beschichtungsaufbau möglichst Produkte
desselben Herstellers verwenden, um das System als Ganzes zu erhalten.

Bei brandschutztechnischen Anforderungen sind die amtlichen Nachweise
(Prüfzeugnis oder Prüfbescheid oder allgemeine bauaufsichtliche
Zulassung) der Bauleitung zu übergeben.

Als ölbeständig ausgeschriebene Beschichtungsstoffe müssen eine
Zulassung für die Verwendung als Ölauffangwannenbeschichtung besitzen.

7. Angaben zur Ausführung

7.1. Allgemeines

Vor Ausführungsbeginn hat der Auftragnehmer mit dem Auftraggeber
festzulegen, wo das zu verwendende Material auf der Baustelle gelagert
werden kann, um gegenseitige Störungen der am Bau beteiligten Handwerker
während der Bauausführung zu vermeiden.

Bei Schleifarbeiten im Trockenverfahren sind Absauggeräte zu verwenden.

Sind Schleifen und Spachteln vorgesehen, so bleiben die Anzahl der
Schleifgänge und Spachtelaufträge sowie die Wahl der richtigen Körnung
dem Auftragnehmer überlassen und sind auf die vorgesehene Beschichtung
einzustellen.

Das Lagern von feuergefährlichen Stoffen auf der Baustelle ist nur mit
ausdrücklicher Zustimmung der Bauleitung im für die Arbeiten unbedingt
notwendigen Umfang zulässig.

Nach Aufforderung durch den Auftraggeber sind benutzte Räume innerhalb
von drei Werktagen besenrein zu räumen.

Korrosionsgefährdete Teile, die nach dem Einbau nicht mehr zugänglich
sind, müssen zuvor beschichtet werden. Der Auftragnehmer hat diese
Arbeiten nach Aufforderung durch die Bauleitung vorrangig auszuführen.

Als Gefahrstoffe nach der Gefahrstoffverordnung einzuordnende
Anstrichstoffe und Lösungsmittel dürfen grundsätzlich nur in
Originalgebinden auf der Baustelle verarbeitet werden. Ist eine
Umfüllung nicht zu vermeiden, müssen die Behälter wie das
Originalgebinde gekennzeichnet sein. Über den Verbleib von Reststoffen
kann die Bauleitung einen Nachweis verlangen.

Nach Abschluss der Arbeiten hat der Auftragnehmer dem Auftraggeber eine
Liste über die verwendeten Beschichtungsstoffe, gegliedert nach
Verwendungszweck bzw. -ort, Produktbezeichnung und Hersteller für
spätere Nachbestellungen zu übergeben.

Lagerfähiges Restmaterial ist dem Auftraggeber für spätere
Reparaturarbeiten zur Verfügung zu stellen. Restmaterial, das der
Auftragnehmer nicht übernehmen will, hat er entweder zu entsorgen oder
in seinen Besitz zu übernehmen. Nicht lagerfähiges Restmaterial sowie
Verpackungen, Behälter, Abdeckmaterial und dergleichen hat der
Auftragnehmer ebenfalls zu entsorgen. Dabei sind die einschlägigen
Vorschriften über Sonderabfall einzuhalten. Der Auftraggeber kann einen
entsprechenden Nachweis verlangen.

Farbreste, auch wenn sie in Bezug auf Umweltschutz unbedenklich sind,
dürfen nicht in die Entwässerung des Gebäudes bzw. der Außenanlagen
geschüttet werden.

Mit lösemittelhaltigen Abbeizmitteln entfernte Altanstriche gelten als
Sonderabfall im Sinne der TA Sonderabfall und sind entsprechend zu
entsorgen.

Die Arbeitstechniken für die Beschichtung sind dem Auftragnehmer
freigestellt, falls die Nutzung von Räumen - auch durch andere Gewerke -
nicht dagegen spricht und in der Leistungsbeschreibung keine bestimmte
Technik vorgeschrieben wird.

Vorhandene, ausbaubare Dichtungen an Zargen, Türen, Fenstern und
dergleichen sowie demontierbare Beschläge sind vor den Arbeiten
beschädigungsfrei zu entfernen und anschließend an ihren ursprünglichen
Stellen wieder einzubauen. Nicht ausbaubare Dichtungen und nicht
demontierbare Beschläge sind abzukleben. Bewegliche Teile sind gangbar
zu halten.

Abdeckungen von Schaltern, Steckdosen u. dgl. sind vor den Arbeiten
beschädigungsfrei abzunehmen, rückseitig zu kennzeichnen, sicher zu
lagern und nach Beendigung der Arbeiten wieder einzubauen. Können
einzelne Bauteile nicht vom Auftragnehmer ausgebaut werden, ist die
Bauleitung zu informieren, damit diese entweder den Ausbau und späteren
Einbau durch den entsprechenden Fachunternehmer ausführen lässt oder
alternativ der Abklebung statt eines Ausbaus zustimmt.

Falls Haustechnik-Leitungen zu beschichten sind, sind sie farblich
entsprechend DIN 2403 und DIN 2404 zu kennzeichnen.

Mörtelreste dürfen keinesfalls überstrichen werden, sie sind vollständig
zu entfernen.

Vor dem Überstreichen von Dichtstoffen hat sich der Auftragnehmer
Gewissheit über die Verträglichkeit der Stoffe zu verschaffen. Werden
selbst Dichtstoffe verwendet, so sind sie grundsätzlich nicht zu
überstreichen, sondern im entsprechenden Farbton auszuwählen. Fugen
unbekannter stofflicher Grundlage sollen nicht überstrichen werden, sie
sind vorher abzukleben.

Einzelteile aus Holz, wie Scheuerleisten, Ortbretter u. a., erhalten die
Schlussbeschichtung grundsätzlich erst nach dem Einbau.

7.2. Brandschutzbeschichtungen

Brandschutzbeschichtungen sind entsprechend dem Zulassungsbescheid
auszuführen. Die Beschichtungsstoffe hat der Auftragnehmer mit dem
Angebot dem Auftraggeber anzugeben, wenn sie in der
Leistungsbeschreibung nicht vorgeschrieben sind. Die vorschriftsmäßige
Herstellung der Brandschutzbeschichtung ist schriftlich zu bestätigen.

Brandschutzbeschichtungen für Stahlkonstruktionen müssen immer mit einem
bauaufsichtlich zugelassenen Anstrichsystem eines Herstellers ausgeführt
werden und alle erforderlichen Komponenten umfassen. Bei nicht
verzinktem, korrosionsgefährdetem Stahl schließt das auch die
Korrosionsschutzbeschichtung ein.

Bei der Beschichtung von Stahlprofilen ist in der Ausschreibung das
Verhältnis von Umfang zur Querschnittsfläche (U/A-Verhältnis) angegeben.
Es ist Sache des Auftragnehmers, die dafür erforderliche Schichtdicke
gemäß Herstellervorschrift oder Zulassung zu ermitteln.

Der Auftragnehmer hat an der beschichteten Konstruktion Hinweise mit
- Zulassungsnummer und Aussteller
- Ausführungsdatum
- Name und Anschrift der Firma des Auftragnehmers
- Anzahl der Schichten
- Gesamtdicke der Trockenschicht
- Art der Schlussbeschichtung
- Datum der nächsten Prüfung
- Warnungshinweis vor Aufbringen artfremder Beschichtungen
anzubringen. Der Ort oder, wenn mehrere Hinweise erforderlich sind, die
Orte der Anbringung sind mit dem Auftraggeber und der Bauleitung
abzustimmen.

7.3. Reparaturarbeiten, Sanierungsarbeiten

Beim Reinigen von Fassaden durch Strahlen mit Wasser sind ggf.
Vorsorgemaßnahmen zu treffen, dass durch Fugen oder Putzrisse kein
Wasser in die Umfassungswände eindringt. Das gilt in besonderem Maße für
verdecktes Holzfachwerk.

Bei schadstoffhaltigen Zusätzen bei Nassreinigung sind die Gerüstlagen
mit Folie so abzudecken, dass das Wasser über eine Rinne in einen
Sammelbehälter geleitet wird.

Verfahrensbedingte Vermischungen und Abfall von Strahlarbeiten sind vom
Auftragnehmer zu beseitigen und zu entsorgen. Dabei sind
Strahlmittelrückstände auch aus dem umliegenden Verkehrsraum, aus Poren,
Fugen u. dgl. und von den Gerüstböden zu entfernen.

9. Sonstige Angaben

Der Auftragnehmer hat dafür Sorge zu tragen, dass während der Ausführung
seiner Leistungen immer mindestens ein fließend deutsch sprechender
Mitarbeiter seiner Firma auf der Baustelle anwesend ist.

Zu den auf der Baustelle vorzuhaltenden Ausführungsunterlagen zählt
neben den Ausführungsplänen auch eine Ausfertigung dieser
Leistungsbeschreibung.

## Zusätzlicher Text
Putz- und Stuckarbeiten, Wärmedämmsysteme

4. Mitgeltende Normen und Regeln

4.1. Allgemeines

Es gelten die Allgemeinen Technischen Vertragsbedingungen ATV DIN 18350,
DIN 18345 mit Berücksichtigung der zum Vertragsschluss gültigen Fassung
einschl. der Änderungen entsprechender Normen und Regeln, Berichtigungen
und Beiblätter.

Soweit in der Leistungsbeschreibung auf Technische Spezifikationen, z.
B. nationale Normen, mit denen Europäische Normen umgesetzt werden,
europäische technische Zulassungen, gemeinsame technische
Spezifikationen, internationale Normen, Bezug genommen wird, werden auch
ohne den ausdrücklichen Zusatz: ?oder gleichwertig?, immer gleichwertige
Technische Spezifikationen in Bezug genommen.

DIN 4102
Normenreihe: Brandverhalten von Baustoffen und Bauteilen

DIN EN 1991-1-1
Eurocode 1: Einwirkungen auf Tragwerke - Teil 1-1: Allgemeine
Einwirkungen auf Tragwerke - Wichten, Eigengewicht und Nutzlasten im
Hochbau

DIN EN 1991-1-1/NA
Nationaler Anhang - National festgelegte Parameter - Eurocode 1:
Einwirkungen auf Tragwerke - Teil 1-1: Allgemeine Einwirkungen auf
Tragwerke - Wichten, Eigengewicht und Nutzlasten im Hochbau

DIN EN 1991-1-2
Eurocode 1: Einwirkungen auf Tragwerke - Teil 1-2: Allgemeine
Einwirkungen - Brandeinwirkungen auf Tragwerke

DIN EN 1991-1-2/NA
Nationaler Anhang - National festgelegte Parameter - Eurocode 1:
Einwirkungen auf Tragwerke - Teil 1-2: Allgemeine Einwirkungen -
Brandeinwirkungen auf Tragwerke

DIN EN 1991-1-4
Eurocode 1: Einwirkungen auf Tragwerke - Teil 1-4: Allgemeine
Einwirkungen - Windlasten

DIN EN 1991-1-4/NA
Nationaler Anhang - National festgelegte Parameter - Eurocode 1:
Einwirkungen auf Tragwerke - Teil 1-4: Allgemeine Einwirkungen -
Windlasten

BFS Merkblatt 9
Beschichtungen auf mineralischem Außenputz
Herausgeber: Bundesausschuss Farbe und Sachwertschutz (BFS)

BFS Merkblatt 19
Risse in Außenputzen - Beschichtungen und Armierung
Herausgeber: Bundesausschuss Farbe und Sachwertschutz (BFS)

BFS Merkblatt 20.1
Beurteilung des Untergrundes für Putzarbeiten: Maßnahmen zur Beseitigung
von Schäden
Herausgeber: Bundesausschuss Farbe und Sachwertschutz (BFS)

BFS Merkblatt 21
Technische Richtlinien für die Planung und Verarbeitung von
Wärmedämm-Verbundsystemen
Herausgeber: Bundesausschuss Farbe und Sachwertschutz (BFS)

BFS Merkblatt 26
Farbveränderung von Beschichtungen im Außenbereich
Herausgeber: Bundesausschuss Farbe und Sachwertschutz (BFS)

IVD-Merkblatt Nr. 4:
Abdichten von Fugen im Hochbau mit aufzuklebenden Elastomer-Fugenbändern

Herausgeber: Industrieverband Dichtstoffe e.V. (IVD)

Lehmbau Regeln
Die Lehmbau Regeln, Begriffe - Baustoffe - Bauteile
Herausgeber: Dachverband Lehm e.V.

Merkblatt
Putzoberflächen im Innenbereich
Herausgeber: Bundesverband der Gipsindustrie e.V., Industriegruppe
Baugipse

Merkblatt
Dünnlagenputz im Innenbereich
Herausgeber: Bundesverband der Gipsindustrie e.V., Industriegruppe
Baugipse

Merkblatt
Gipsputze und gipshaltige Putze auf Beton
Herausgeber: Bundesverband der Gipsindustrie e.V., Industriegruppe
Baugipse

Merkblatt
Verputzen von Fensteranschlussfolien
Herausgeber: Bundesverband der Gipsindustrie e.V., Industriegruppe
Baugipse

Merkblatt
Egalisationsanstriche auf Edelputzen
Herausgeber: Industrieverband WerkMörtel e.V. (IWM)

Merkblatt
Einbau und Verputzen von extrudierten Polystyrol-Hartschaumstoffplatten
Herausgeber: Industrieverband WerkMörtel e.V. (IWM)

Merkblatt
Strukturierte Putzoberflächen - Visuelle Anforderungen
Herausgeber: Industrieverband WerkMörtel e.V. (IWM)

Merkblatt
WDVS im Sockel- und im erdberührten Bereich
Herausgeber: Industrieverband WerkMörtel e.V. (IWM)

Merkblatt
Leitlinien für das Verputzen von Mauerwerk und Beton
Herausgeber: Industrieverband WerkMörtel e.V. (IWM)

Porenbetonbericht 7
Oberflächenbehandlung - Putze, Beschichtungen, Bekleidungen
Herausgeber: Bundesverband Porenbeton

WTA-Merkblatt 2-4-08/D
Beurteilung und Instandsetzung gerissener Putze an Fassaden
Herausgeber: Wissenschaftlich-Technische Arbeitsgemeinschaft für
Bauwerkserhaltung und Denkmalpflege WTA e.V.

WTA-Merkblatt 2-7-01/D
Kalkputze in der Denkmalpflege
Herausgeber: Wissenschaftlich-Technische Arbeitsgemeinschaft für
Bauwerkserhaltung und Denkmalpflege WTA e.V.

WTA-Merkblatt 2-9-04/D
Sanierputzsysteme
Herausgeber: Wissenschaftlich Technische Arbeitsgemeinschaft für
Bauwerkserhaltung und Denkmalpflege WTA e.V.

WTA-Merkblatt 2-10-06/D
Opferputze
Herausgeber: Wissenschaftlich-Technische Arbeitsgemeinschaft für
Bauwerkserhaltung und Denkmalpflege WTA e.V.

WTA-Merkblatt 2-11-07/D
Gipsmörtel im Mauerwerksbau und an Außenfassaden
Herausgeber: Wissenschaftlich-Technische Arbeitsgemeinschaft für
Bauwerkserhaltung und Denkmalpflege WTA e.V.

5.2. Gerüste

Gerüste für eine Arbeitshöhe bis zu 5,00 m sind in die Leistungen, für
die diese Gerüste erforderlich sind, einzurechnen.

 6. Angaben zu Stoffen und Bauteilen

Die Zulassung des Wärmedämm-Verbundsystems nach Abschnitt 2 DIN 18345
muss auf der Baustelle vorliegen. Dem Auftraggeber oder Bauleiter ist
auf Verlangen Einsicht in diese zu gewähren.

Die Anlieferung aller Stoffe und Bauteile des Wärmedämm-Verbundsystems
muss in der Originalverpackung erfolgen.

7. Angaben zur Ausführung

7.1. Allgemeines

Säulen von Schwenkarmaufzügen dürfen nicht zwischen Balkonen oder
Kragplatten eingespannt werden; beim Einspannen in Mauerwerksöffnungen
sind diese vor Beschädigungen zu schützen, nach Möglichkeit sind
Fensterwinkel zu verwenden.

Bei Schleifarbeiten im Trockenverfahren sind Absauggeräte zu verwenden.

Sind Schleifen und Spachteln vorgesehen, so bleiben die Anzahl der
Schleifgänge und Spachtelaufträge sowie die Wahl der richtigen Körnung
dem Auftragnehmer überlassen und sind auf die vorgesehene Beschichtung
einzustellen.

Beschädigungen an Dampfsperr- oder Dampfbremsschichten oder an
luftdichten Schichten sind, wenn diese Schichten zum Leistungsumfang des
Auftragnehmers zählen, vor dem Abdecken mit nachfolgenden Bauteilen
dauerhaft und materialgerecht zu schließen; wenn diese Schichten zum
Leistungsumfang eines anderen Auftragnehmers zählen, ist mit der
Bauleitung zu klären, wer die Schäden beseitigen soll. In beiden Fällen
ist vor dem Abdecken mit nachfolgenden Bauteilen der Bauleitung die
Überprüfung der Schadensbehebung zu ermöglichen.

Fenster, Türzargen, Verglasungen, Sichtbeton-Bauteile und sonstige
unmittelbar angrenzende Bauteile sind abzukleben. Klebebänder dürfen die
Beschichtungen der Fensterrahmen und Türzargen nicht angreifen und
müssen sich rückstandfrei entfernen lassen.

Vor Einputzen von Metallteilen ist die Materialverträglichkeit zu
beachten; ungeschützte Stahlteile dürfen nicht mit gipshaltigem Putz,
Aluminiumteile nicht mit Kalk- oder Zementputz in Berührung kommen.
Kontakte von Kupfer und frischem Mörtel sind zu vermeiden

Ist eine Bauaustrocknung mit Trockengeräten vorgeschrieben bzw. im
Leistungsverzeichnis enthalten, so ist bis auf den vorgegebenen Sollwert
zu trocknen. Zum Nachweis ist ein Hygrometer aufzustellen.

(FREIE ANGABEN)

7.2. Reparaturarbeiten, Sanierungsarbeiten

Bei der Sanierung von salz- oder feuchtegeschädigtem Putz ist auch der
anscheinend einwandfreie Putz im Umkreis bzw. Abstand von ca. 1 m bis
auf das Mauerwerk zu lösen und die Mauerwerksfugen bis ca. 2 cm Tiefe
auszukratzen. Das gelöste Material ist sofort zu entfernen und zu
entsorgen.

Werden bei Vorbereitungsarbeiten unbeschriebene bzw. unerwartete
Verhältnisse angetroffen (z.B. Pilzmyzelien im Mauerwerk, konzentrierte
Ansammlungen auskristallisierter oder amorpher Salze), ist die
Bauleitung unverzüglich zu verständigen und eine Entscheidung
abzuwarten.

Bei Erneuerung von Außenputz über Holzfachwerk ist unmittelbar nach
Entfernen des Altputzes ein Schlagregenschutz anzubringen.

Beim Reinigen von Fassaden durch Strahlen mit Wasser sind ggf.
Vorsorgemaßnahmen zu treffen, dass durch Fugen oder Putzrisse kein
Wasser in die Umfassungswände eindringt. Das gilt in besonderem Maße für
verdecktes Holzfachwerk.

Bei schadstoffhaltigen Zusätzen bei Nassreinigung sind die Gerüstlagen
mit Folie so abzudecken, dass das Wasser über eine Rinne in einen
Sammelbehälter geleitet wird.

(FREIE ANGABEN)

7.3. Innenputz, Trockenbauoberflächen

Sofern bei der Beschreibung der Leistung nichts anderes angegeben ist,
sind die Oberflächen von Innenputzen in der Qualitätsstufe Q (FREIE
ANGABEN) nach DIN V 18550 und dem Merkblatt Putzoberflächen im
Innenbereich auszuführen.

Für Flächen mit Oberflächen in den Qualitätsstufen Q3 und Q4 gelten die
Grenzwerte für Ebenheitsabweichungen nach Tabelle 3 Zeile 7 DIN 18202.

Sofern bei der Beschreibung der Leistung nicht anderes angegeben ist,
ist als durch Nachfolgegewerke aufzubringende Schlussbeschichtung von
Wandflächen vorgesehen: (FREIE ANGABEN)

Sofern bei der Beschreibung der Leistung nicht anderes angegeben ist,
ist als durch Nachfolgegewerke aufzubringende Schlussbeschichtung von
Deckenflächen vorgesehen: (FREIE ANGABEN)

Höhenbezugspunkte (Meterrisse) dürfen nicht überputzt werden und sind
ggf. auszusparen, sofern nicht spezielle, überputzbare
Markierungsplaketten vorhanden sind.

Alle Elektrodosen, Auslässe und später freizulegenden Einbauteile sind
zu kennzeichnen oder es ist zu veranlassen, dass sie vor dem Putzen
gekennzeichnet werden. Sie sind nach dem Putzen freizulegen; die Dosen
sind sauber anzuarbeiten und von Mörtel zu reinigen.

Wandputz darf keine unmittelbare Verbindung zu Treppenläufen und
Treppenpodesten haben, wenn Maßnahmen zum Trittschallschutz vorgesehen
sind.

Rohre, Einbauten u. dgl. sind durch Ausbildung elastischer Fugen, z.B.
durch Ummantelung, vom Putz zu trennen, wenn mit Bewegungen oder
thermischen Längenänderungen zu rechnen ist.

Innenputz ist bis auf die Rohdecke zu führen. Mörtelreste sind unbedingt
von der Rohdecke vor der Erhärtung zu entfernen.

Bei Abnahme der Putzarbeiten sind die geputzten Räume besenrein zu
übergeben.

9. Sonstige Angaben

Der Auftragnehmer hat dafür Sorge zu tragen, dass während der Ausführung
seiner Leistungen immer mindestens ein fließend deutsch sprechender
Mitarbeiter seiner Firma auf der Baustelle anwesend ist.

Zu den auf der Baustelle vorzuhaltenden Ausführungsunterlagen zählt
neben den Ausführungsplänen auch eine Ausfertigung dieser
Leistungsbeschreibung.

## Zusätzlicher Text
Tischlerarbeiten

Globale Angaben zum Bauvorhaben

Mitgeltende Normen und Regeln

Allgemeines

Es gelten die Allgemeinen Technischen Vertragsbedingungen ATV DIN 18355
mit Berücksichtigung der zum Vertragsschluss gültigen Fassung einschl.
der Änderungen entsprechender Normen und Regeln, Berichtigungen und
Beiblätter.

Soweit in der Leistungsbeschreibung auf Technische Spezifikationen, z.
B. nationale Normen, mit denen Europäische Normen umgesetzt werden,
europäische technische Zulassungen, gemeinsame technische
Spezifikationen, internationale Normen, Bezug genommen wird, werden auch
ohne den ausdrücklichen Zusatz: ?oder gleichwertig?, immer gleichwertige
Technische Spezifikationen in Bezug genommen.

DIN 16830-2
Fensterprofile aus hochschlagzähem Polyvinylchlorid (PVC-HI), weiß;
Anforderungen

DIN 16830-3
Fensterprofile aus hochschlagzähem Polyvinylchlorid (PVC-HI) - Teil 3:
Profile mit beschichteten, farbigen Oberflächen; Anforderungen

DIN 18095-1
Türen; Rauchschutztüren; Begriffe und Anforderungen

DIN 18540
Abdichten von Außenwandfugen im Hochbau mit Fugendichtstoffen

DIN 18542
Abdichten von Außenwandfugen mit imprägnierten Fugendichtungsbändern aus
Schaumkunststoff - Imprägnierte Fugendichtungsbänder - Anforderungen und
Prüfung

DIN 18545-1
Abdichten von Verglasungen mit Dichtstoffen; Anforderungen an Glasfalze

DIN 52270
Prüfung von Mineralwolle-Dämmstoffen - Begriffe, Lieferformen,
Lieferarten

DIN EN 300
Platten aus langen, flachen, ausgerichteten Spänen (OSB) - Definitionen,
Klassifizierung und Anforderungen

DIN EN 335-1
Dauerhaftigkeit von Holz und Holzprodukten - Definition der
Gebrauchsklassen - Teil 1: Allgemeines

DIN EN 335-2
Dauerhaftigkeit von Holz und Holzprodukten - Definition der
Gebrauchsklassen - Teil 2: Anwendung bei Vollholz

DIN EN 350-1
Dauerhaftigkeit von Holz und Holzprodukten - Natürliche Dauerhaftigkeit
von Vollholz - Teil 1: Grundsätze für die Prüfung und Klassifikation der
natürlichen Dauerhaftigkeit von Holz

DIN EN 350-2
Dauerhaftigkeit von Holz und Holzprodukten - Natürliche Dauerhaftigkeit
von Vollholz - Teil 2: Leitfaden für die natürliche Dauerhaftigkeit und
Tränkbarkeit von ausgewählten Holzarten von besonderer Bedeutung in
Europa

DIN EN 385
Keilzinkenverbindungen im Bauholz - Leistungs- und Mindestanforderung an
die Herstellung

DIN EN 438-2
Dekorative Hochdruck-Schichtpressstoffplatten (HPL) - Platten auf Basis
härtbarer Harze (Schichtpressstoffe) - Teil 2: Bestimmung der
Eigenschaften

DIN EN 438-3
Dekorative Hochdruck-Schichtpressstoffplatten (HPL) - Platten auf Basis
härtbarer Harze (Schichtpressstoffe) - Teil 3: Klassifizierung und
Spezifikationen für Schichtpressstoffe mit einer Dicke kleiner als 2 mm,
vorgesehen zum Verkleben auf ein Trägermaterial

DIN EN 438-4
Dekorative Hochdruck-Schichtpressstoffplatten (HPL) - Platten auf Basis
härtbarer Harze (Schichtpressstoffe) - Teil 4: Klassifizierung und
Spezifikationen für Kompakt-Schichtpressstoffe mit einer Dicke von 2 mm
und größer

DIN EN 438-5
Dekorative Hochdruck-Schichtpressstoffplatten (HPL) - Platten auf Basis
härtbarer Harze (Schichtpressstoffe) - Teil 5: Klassifizierung und
Spezifikationen für Schichtpressstoffe für Fußböden mit einer Dicke
kleiner 2 mm, vorgesehen zum Verkleben auf ein Trägermaterial

DIN EN 438-6
Dekorative Hochdruck-Schichtpressstoffplatten (HPL) - Platten auf Basis
härtbarer Harze (Schichtpressstoffe) - Teil 6: Klassifizierung und
Spezifikationen für Kompakt-Schichtpressstoffe für die Anwendung im
Freien mit einer Dicke von 2 mm und größer

DIN EN 438-7
Dekorative Hochdruck-Schichtpressstoffplatten (HPL) - Platten auf Basis
härtbarer Harze (Schichtpressstoffe) - Teil 7: Kompaktplatten und
HPL-Mehrschicht-Verbundplatten für Wand- und Deckenbekleidungen für
Innen- und Außenanwendung

DIN EN 438-8
Dekorative Hochdruck-Schichtpressstoffplatten (HPL) - Platten auf Basis
härtbarer Harze (Schichtpressstoffe) - Teil 8: Klassifizierung und
Spezifikationen für Design-Schichtpressstoffe

DIN EN 438-9
Dekorative Hochdruck-Schichtpressstoffplatten (HPL) - Platten auf Basis
härtbarer Harze (Schichtpressstoffe) - Teil 9: Klassifizierung und
Spezifikationen für Schichtpressstoffe mit alternativem Kernaufbau

DIN EN 460
Dauerhaftigkeit von Holz und Holzprodukten - Natürliche Dauerhaftigkeit
von Vollholz - Leitfaden für die Anforderungen an die Dauerhaftigkeit
von Holz für die Anwendung in den Gefährdungsklassen

DIN EN 826
Wärmedämmstoffe für das Bauwesen - Bestimmung des Verhaltens bei
Druckbeanspruchung

DIN EN 1192
Türen - Klassifizierung der Festigkeitsanforderungen

DIN EN 1522
Fenster, Türen, Abschlüsse; Durchschusshemmung

DIN EN 12207
Fenster und Türen - Luftdurchlässigkeit - Klassifizierung

DIN EN 12208
Fenster und Türen - Schlagregendichtheit - Klassifizierung

DIN EN 12210
Fenster und Türen - Widerstandsfähigkeit bei Windlast - Klassifizierung

DIN EN 14220
Holz und Holzwerkstoffe in Außenfenstern, Außentüren und Außentürzargen
- Anforderungen und Spezifikationen

DIN EN 16014
Möbelbeschläge - Festigkeit und Dauerhaltbarkeit von
Verschlussmechanismen

DIN EN ISO 1163-1
Kunststoffe - Weichmacherfreie Polyvinylchlorid (PVC-U)-Formmassen -
Teil 1: Bezeichnungssystem und Basis für Spezifikationen

VDI 2719
Schalldämmung von Fenstern und deren Zusatzeinrichtungen

ift FE-06/1
Prüfung von mechanischen und stumpf geschweißten T-Verbindungen bei
Kunststofffenstern
Herausgeber: ift Rosenheim e.V.

ift FE-07/1
Hochwasserbeständige Fenster und Türen - Anforderungen, Prüfung,
Klassifizierung
Herausgeber: ift Rosenheim e.V.

ift FE-08/1
Rahmeneckverbindungen für Holzfenster  Anforderung, Prüfung und
Bewertung
Herausgeber: ift Rosenheim e.V.

ift FE-09/1
Schweißeckverbinder; Anforderungen, Prüfungen und Bewertungen
Herausgeber: ift Rosenheim e.V.

ift FE-11/1
Nutzungssicherheit an kraftbetätigten Fenstern und Fenstertüren
Herausgeber: ift Rosenheim e.V.

ift FE-13/1
Eignung von Kunststofffensterprofilen  Prüfung und Klassifizierung
Herausgeber: ift Rosenheim e.V.

ift HO-10/1
Massive, keilgezinkte und lamellierte Profile für Holzfenster.
Anforderung und Prüfung
Herausgeber: ift Rosenheim e.V.

ift HO-11/1
Visuelle Beurteilung von Innentürelementen aus Holz und Holzwerkstoffen
sowie anderen Materialien
Herausgeber: ift Rosenheim e.V.

ift MO-01/1
Baukörperanschluss von Fenstern Teil 1 Verfahren zur Ermittlung der
Gebrauchstauglichkeit von Abdichtungssystemen
Herausgeber: ift Rosenheim e.V.

ift-Richtlinie
Verklebungen an Holzfenstern - Teil 1: Lamellierte und in der Länge
durch Keilzinkenverbindungen verbundene Profile
Herausgeber: ift Rosenheim e.V.

ift-Richtlinie
Verklebungen an Holzfenstern - Teil 2: Verklebung von Rahmenverbindungen

Herausgeber: ift Rosenheim e.V.

IVD-Merkblatt Nr. 4:
Abdichten von Fugen im Hochbau mit aufzuklebenden Elastomer-Fugenbändern

Herausgeber: Industrieverband Dichtstoffe e.V. (IVD)

IVD-Merkblatt Nr. 9:
Spritzbare Dichtstoffe in der Anschlussfuge für Fenster und Außentüren
Herausgeber: Industrieverband Dichtstoffe e.V. (IVD)

IVD-Merkblatt Nr. 10:
Glasabdichtung am Holzfenster mit Dichtstoffen
Herausgeber: Industrieverband Dichtstoffe e.V. (IVD)

IVD-Merkblatt Nr. 12:
Die Überstreichbarkeit von bewegungsausgleichenden Dichtstoffen im
Hochbau
Herausgeber: Industrieverband Dichtstoffe e.V. (IVD)

IVD-Merkblatt Nr. 13:
Glasabdichtung an Holz-Metall-Fensterkonstruktionen mit Dichtstoffen
Herausgeber: Industrieverband Dichtstoffe e.V. (IVD)

IVD-Merkblatt Nr. 20:
Fugenabdichtung an Holzbauteilen und Holzwerkstoffen
Herausgeber: Industrieverband Dichtstoffe e.V. (IVD)

RAL-GZ 716/1
Kunststoff-Fenster - Gütesicherung
Abschnitte 1 bis 3

Technische Richtlinie Nr. 20
Leitfaden zur Montage von Fenstern und Haustüren mit
Anwendungsbeispielen
Herausgeber: Institut des Glaserhandwerks für Verglasungstechnik und
Fensterbau, Hadamar

VdS 2021
Baustellen
Herausgeber: VdS Schadenverhütung, Köln

VFF HM.01
Richtlinie für Holz-Metall-Fenster-Konstruktionen
Herausgeber: Verband der Fenster- und Fassadenhersteller e.V. (VFF)

VFF HM.02
Richtlinie für Holz-Metall-Fassadenkonstruktionen
Herausgeber: Verband der Fenster- und Fassadenhersteller e.V.

VFF HO.01
Klassifizierung von Beschichtungen für Holzfenster, Holz-Metall-Fenster
und -Außentüren
Herausgeber: Verband der Fenster- und Fassadenhersteller e.V. (VFF)

VFF HO.02
Auswahl der Holzqualität für Holzfenster und -Haustüren
Herausgeber: Verband der Fenster- und Fassadenhersteller e.V. (VFF)

VFF HO.03
Anforderungen an Beschichtungssysteme von Holzfenstern und Haustüren
Herausgeber: Verband der Fenster- und Fassadenhersteller e.V. (VFF)

VFF HO.04
Empfehlungen zur Qualitätssicherung von Beschichtungssystemen
Herausgeber: Verband der Fenster- und Fassadenhersteller e.V. (VFF)

VFF HO.05
Richtlinie zur visuellen Beurteilung einer fertigbehandelten Oberfläche
bei Holzfenstern und -Außentüren
Herausgeber: Verband der Fenster- und Fassadenhersteller e.V. (VFF)

VFF HO.06-1
Holzarten für den Fensterbau  Teil 1: Eigenschaften, Holzartentabelle -
Holzarten zur Herstellung maßhaltiger Bauteile (Fenster, Außentüren)
Herausgeber: Verband der Fenster- und Fassadenhersteller e.V.

VFF HO.06-2
Holzarten für den Fensterbau - Teil 2: Holzarten zur Verwendung in
geschützten Holzkonstruktionen
Herausgeber: Verband der Fenster- und Fassadenhersteller e.V.

VFF HO.06-3
Holzarten für den Fensterbau - Teil 3: Holzarten für den Innenausbau als
dekorative Sichtflächen für lamellierte Fensterkanteln
Herausgeber: Verband der Fenster- und Fassadenhersteller e.V.

VFF HO.06-4
Holzarten für den Fensterbau - Teil 4: Modifizerte Hölzer
Herausgeber: Verband der Fenster- und Fassadenhersteller e.V.

VFF HO.08
Maßnahmen zum Schutz von Fenstern und Außentüren während der Bauphase
Herausgeber: Verband der Fenster- und Fassadenhersteller e.V. (VFF)

VFF HO.09
Runderneuerung von Kastenfenstern aus Holz
Herausgeber: Verband der Fenster- und Fassadenhersteller e.V. (VFF)

VFF HO.10
Wetterschutzschienen an Holzfenstern
Herausgeber: Verband der Fenster- und Fassadenhersteller e.V. (VFF)

VFF KB.01
Kraftbetätigte Fenster
Herausgeber: Verband der Fenster- und Fassadenhersteller e.V. (VFF)

VFF KB.02
Anschluss elektrischer Bauteile im Fenster- und Fassadenbau
Herausgeber: Verband der Fenster- und Fassadenhersteller e.V. (VFF)

VFF KU.01
Visuelle Beurteilung von Oberflächen von Kunststofffenster- und
Türelementen
Herausgeber: Verband der Fenster- und Fassadenhersteller e.V. (VFF)

(FREIE ANGABEN)

Angaben zu Stoffen und Bauteilen

Holzwerkstoffe müssen das RAL-Umweltzeichen 76 haben.

Holz muss frei von holzzerstörenden Pilzen und Insekten sein. Es darf
keine Markröhren und Querrisse aufweisen.

Bei wesentlichen - von der Holzart abhängigen - Unterschieden zwischen
Kern- und Splintholz soll an sichtbaren Stellen bei nicht deckenden
Beschichtungen kein Splint zu sehen sein.

Pfropfen und Dübel im sichtbaren Bereich müssen von gleicher Holzart und
Faserrichtung sein.

(FREIE ANGABEN)

Angaben zur Ausführung

Allgemeines

Vor Ausführungsbeginn hat der Auftragnehmer mit dem Auftraggeber
festzulegen, wo das zu verwendende Material auf der Baustelle gelagert
werden kann, um gegenseitige Störungen der am Bau beteiligten Handwerker
während der Bauausführung zu vermeiden.

Vor der Durchführung von Stemm-, Bohr- und Einsetzarbeiten an Estrichen
sowie geputzten Wänden und Decken sind Leitungen mit einem Suchgerät zu
orten.

Malerarbeiten dürfen durch montierte Beschläge nicht erschwert werden.
Dem Auftragnehmer steht es frei, Beschläge - soweit technisch möglich -
erst nach Abschluss der Malerarbeiten einzubauen. Das Öffnen und
Schließen von Fenstern und Türen muss jedoch möglich sein.

Säulen von Schwenkarmaufzügen dürfen nicht zwischen Balkonen oder
Kragplatten eingespannt werden; beim Einspannen in Mauerwerksöffnungen
sind diese vor Beschädigungen zu schützen, nach Möglichkeit sind
Fensterwinkel zu verwenden.

Alle Maße sind vor der Ausführung am Bau zu überprüfen, sofern keine
Detailzeichnungen mit verbindlichen Maßangaben vorliegen.

Vor Beginn der Arbeiten sind die tatsächlichen Einbauhöhen bezogen auf
das gesamte Ausbausystem mit der Bauleitung abzustimmen, wenn
unzulässige Toleranzen oder Änderungen des geplanten Fußbodenaufbaus
festgestellt oder vermutet werden.

Bei Schleifarbeiten im Trockenverfahren sind Absauggeräte zu verwenden.

Sind Schleifen und Spachteln vorgesehen, so bleiben die Anzahl der
Schleifgänge und Spachtelaufträge sowie die Wahl der richtigen Körnung
dem Auftragnehmer überlassen und sind auf die vorgesehene Beschichtung
einzustellen.

Elastische Fugen sind grundsätzlich zu hinterfüllen, um eine
Dreiflankenhaftung zu vermeiden. Als Hinterfüllung sind
geschlossenzellige, nicht saugende Materialien zu verwenden.

(FREIE ANGABEN)

Fenster und Fenstertüren

Fensteranschlussfugen sind raumseitig luftdicht herzustellen.

Der Aus- und Einbau von Fenstern und Türen zum Austausch oder zur
Aufarbeitung ist so aufeinander abzustimmen, dass der Witterungsschutz
des Gebäudes zu jeder Zeit gewährleistet ist. Dem Auftragnehmer steht es
frei, stattdessen auf seine Kosten die Öffnungen vorübergehend
provisorisch zu schließen; dabei muss das Provisorium lichtdurchlässig
sein. Zur Aufarbeitung hat der Auftragnehmer die Wahl, ob das auf der
Baustelle oder in der Werkstatt erfolgt. Entscheidet er sich für die
Werkstatt, wird der Transport nicht gesondert vergütet.

Vom Auftragnehmer sind auf Verlangen Detailzeichnungen über die
Ausbildung der Fensterprofile sowie der Anschlüsse zum Bauwerk und zu
den Fensterbänken vorzulegen

Elastische Dichtstoffe müssen überstreichbar sein.

Die Angaben des Systemherstellers der Kunststofffensterprofile sind
bindend für die konstruktive Ausbildung und die Materialauswahl.
Insbesondere sind die zusätzlichen Verstärkungen bei Veränderung der
Fenstergröße zu beachten. Die Herstellerrichtlinien sind auf Verlangen
vorzulegen.

Wenn im Leistungstext nichts anderes vorgegeben wird, gilt die
Schallschutzklasse 2 nach VDI 2719.

(FREIE ANGABEN)

Türen

Die Öffnungsrichtung von Türen ist vor der Bestellung oder Fertigung der
Türen vor Ort gemeinsam mit dem Auftraggeber oder der Bauleitung
endgültig festzulegen.

Transparente Scheiben von Türblättern sind mit einem deutlich sichtbaren
Klebestreifen zu markieren. Der Klebestreifen muss sich rückstandfrei
entfernen lassen. Das Entfernen geschieht durch den Auftraggeber.

Nach dem Einbau der Zargen sind die Türblätter der Innentüren verpackt
beim Auftragnehmer zwischenzulagern. Die Endmontage erfolgt nach
Abschluss anderer Arbeiten in Abstimmung mit der Bauleitung.

Nach dem Einbau der Zargen sind die Türblätter der Innentüren verpackt
auf der Baustelle in einem vom Auftraggeber zur Verfügung gestellten
Raum zwischenzulagern. Der Auftragnehmer hat diesen Raum verschließbar
zu machen. Die Endmontage erfolgt nach Abschluss anderer Arbeiten in
Abstimmung mit der Bauleitung.

(FREIE ANGABEN)

Einbaumöbel

Schiebetüren von Schränken müssen mit auf das Türgewicht abgestimmten
Schiebetürbeschlägen ausgeführt werden. Sofern in dem Leistungstext
keine konkreteren Vorgaben gemacht werden, müssen die Führungen
mindestens aus Kunststoffprofilen bestehen, einfache Nuten im Holz sind
nicht zulässig.

(FREIE ANGABEN)

Sonstige Angaben

Der Auftragnehmer hat dafür Sorge zu tragen, dass während der Ausführung
seiner Leistungen immer mindestens ein fließend deutsch sprechender
Mitarbeiter seiner Firma auf der Baustelle anwesend ist.

Zu den auf der Baustelle vorzuhaltenden Ausführungsunterlagen zählt
neben den Ausführungsplänen auch eine Ausfertigung dieser
Leistungsbeschreibung.

Folgende Ausführungszeichnungen sind der Leistungsbeschreibung im
Originalmaßstab beigefügt:
(FREIE ANGABEN)

Folgende Ausführungszeichnungen sind der Leistungsbeschreibung
verkleinert beigefügt:
(FREIE ANGABEN)

Die vom Auftragnehmer verwendeten Ausführungsunterlagen müssen den
Freigabevermerk des Auftraggebers oder des Architekten tragen. Durch
Übergabe neuer Unterlagen ungültig gewordene Unterlagen sind vom
Auftragnehmer entsprechend zu kennzeichnen und aufzubewahren. Nicht
freigegebene Unterlagen dürfen nicht verwendet werden.

(FREIE ANGABEN)

## Zusätzlicher Text
Metallbauarbeiten

4. Mitgeltende Normen und Regeln

4.1. Allgemeines

Es gelten die Allgemeinen Technischen Vertragsbedingungen ATV DIN 18360
mit Berücksichtigung der zum Vertragsschluss gültigen Fassung einschl.
der Änderungen entsprechender Normen und Regeln, Berichtigungen und
Beiblätter.

Soweit in der Leistungsbeschreibung auf Technische Spezifikationen, z.
B. nationale Normen, mit denen Europäische Normen umgesetzt werden,
europäische technische Zulassungen, gemeinsame technische
Spezifikationen, internationale Normen, Bezug genommen wird, werden auch
ohne den ausdrücklichen Zusatz: ?oder gleichwertig?, immer gleichwertige
Technische Spezifikationen in Bezug genommen.

DIN 4102-5
Brandverhalten von Baustoffen und Bauteilen; Feuerschutzabschlüsse,
Abschlüsse in Fahrschachtwänden und gegen Feuer widerstandsfähige
Verglasungen, Begriffe, Anforderungen und Prüfungen

DIN 4102-13
Brandverhalten von Baustoffen und Bauteilen; Brandschutzverglasungen;
Begriffe, Anforderungen und Prüfungen

DIN 4108-2
Wärmeschutz und Energie-Einsparung in Gebäuden - Teil 2:
Mindestanforderungen an den Wärmeschutz

DIN 4109
Schallschutz im Hochbau, Anforderungen und Nachweise

DIN 4109-1
Norm-Entwurf: Schallschutz im Hochbau - Teil 1: Anforderungen

DIN 4109-11
Norm-Entwurf: Schallschutz im Hochbau - Teil 11: Nachweis des
Schallschutzes - Güte- und Eignungsprüfung

DIN 6834-1
Strahlenschutztüren für medizinisch genutzte Räume; Anforderungen

DIN 14094-1
Feuerwehrwesen - Notleiteranlagen - Teil 1: Notleiter mit und ohne
Rückenschutz, Haltevorrichtung, Podeste

DIN 14094-2
Feuerwehrwesen - Notleiteranlagen - Teil 2: Rettungswege auf flachen und
geneigten Dächern

DIN 18111-2
Türzargen - Stahlzargen - Teil 2: Standardzargen für gefälzte Türen in
Ständerwerkswänden

DIN 18111-3
Türzargen - Stahlzargen - Teil 3: Sonderzargen für gefälzte und
ungefälzte Türblätter

DIN 18111-4
Türzargen - Stahlzargen - Teil 4: Einbau von Stahlzargen

DIN 18542
Abdichten von Außenwandfugen mit imprägnierten Fugendichtungsbändern aus
Schaumkunststoff - Imprägnierte Fugendichtungsbänder - Anforderungen und
Prüfung

DIN 18799-1
Ortsfeste Steigleitern an baulichen Anlagen - Teil 1: Steigleitern mit
Seitenholmen, sicherheitstechnische Anforderungen und Prüfungen

DIN 18799-2
Ortsfeste Steigleitern an baulichen Anlagen - Teil 2: Steigleitern mit
Mittelholm, sicherheitstechnische Anforderungen und Prüfungen

DIN 24537-1
Roste als Bodenbelag - Teil 1: Gitterroste aus metallischen Werkstoffen

DIN 24537-2
Roste als Bodenbelag - Teil 2: Blechprofilroste aus metallischen
Werkstoffen

DIN 55945
Beschichtungsstoffe und Beschichtungen - Ergänzende Begriffe zu DIN EN
ISO 4618

DIN EN 949
Fenster, Türen, Dreh- und Rollläden, Vorhangfassaden - Ermittlung der
Widerstandsfähigkeit von Türen gegen Aufprall eines weichen und schweren
Stoßkörpers

DIN EN 988
Zink und Zinklegierungen - Anforderungen an gewalzte Flacherzeugnisse
für das Bauwesen

DIN EN 1192
Türen - Klassifizierung der Festigkeitsanforderungen

DIN EN 1396
Aluminium und Aluminiumlegierungen - Bandbeschichtete Bleche und Bänder
für allgemeine Anwendungen - Spezifikationen

DIN EN 1522
Fenster, Türen, Abschlüsse; Durchschusshemmung

DIN EN 1991-1-1
Eurocode 1: Einwirkungen auf Tragwerke - Teil 1-1: Allgemeine
Einwirkungen auf Tragwerke - Wichten, Eigengewicht und Nutzlasten im
Hochbau

DIN EN 1991-1-1/NA
Nationaler Anhang - National festgelegte Parameter - Eurocode 1:
Einwirkungen auf Tragwerke - Teil 1-1: Allgemeine Einwirkungen auf
Tragwerke - Wichten, Eigengewicht und Nutzlasten im Hochbau

DIN EN 1991-1-2
Eurocode 1: Einwirkungen auf Tragwerke - Teil 1-2: Allgemeine
Einwirkungen - Brandeinwirkungen auf Tragwerke

DIN EN 1991-1-2/NA
Nationaler Anhang - National festgelegte Parameter - Eurocode 1:
Einwirkungen auf Tragwerke - Teil 1-2: Allgemeine Einwirkungen -
Brandeinwirkungen auf Tragwerke

DIN EN 1993-1-1
Eurocode 3: Bemessung und Konstruktion von Stahlbauten - Teil 1-1:
Allgemeine Bemessungsregeln und Regeln für den Hochbau

DIN EN 1993-1-1/NA
Nationaler Anhang - National festgelegte Parameter - Eurocode 3:
Bemessung und Konstruktion von Stahlbauten - Teil 1-1: Allgemeine
Bemessungsregeln und Regeln für den Hochbau

DIN EN 1993-1-2
Eurocode 3: Bemessung und Konstruktion von Stahlbauten - Teil 1-2:
Allgemeine Regeln - Tragwerksbemessung für den Brandfall

DIN EN 1993-1-2/NA
Nationaler Anhang - National festgelegte Parameter - Eurocode 3:
Bemessung und Konstruktion von Stahlbauten - Teil 1-2: Allgemeine Regeln
- Tragwerksbemessung für den Brandfall

DIN EN 1993-1-3
Eurocode 3: Bemessung und Konstruktion von Stahlbauten - Teil 1-3:
Allgemeine Regeln - Ergänzende Regeln für kaltgeformte Bauteile und
Bleche

DIN EN 1993-1-3/NA
Nationaler Anhang - National festgelegte Parameter - Eurocode 3:
Bemessung und Konstruktion von Stahlbauten - Teil 1-3: Allgemeine Regeln
- Ergänzende Regeln für kaltgeformte dünnwandige Bauteile und Bleche

DIN EN 1993-1-4
Eurocode 3: Bemessung und Konstruktion von Stahlbauten - Teil 1-4:
Allgemeine Bemessungsregeln - Ergänzende Regeln zur Anwendung von
nichtrostenden Stählen

DIN EN 1993-1-4/NA
Nationaler Anhang - National festgelegte Parameter - Eurocode 3:
Bemessung und Konstruktion von Stahlbauten - Teil 1-4: Allgemeine
Bemessungsregeln - Ergänzende Regeln zur Anwendung von nichtrostenden
Stählen

DIN EN 1999-1-1
Eurocode 9: Bemessung und Konstruktion von Aluminiumtragwerken - Teil
1-1: Allgemeine Bemessungsregeln

DIN EN 1999-1-1/NA
Nationaler Anhang - National festgelegte Parameter - Eurocode 9:
Bemessung und Konstruktion von Aluminiumtragwerken - Teil 1-1:
Allgemeine Bemessungsregeln

DIN EN 1999-1-2
Eurocode 9: Bemessung und Konstruktion von Aluminiumtragwerken - Teil
1-2: Tragwerksbemessung für den Brandfall

DIN EN 1999-1-2/NA
Nationaler Anhang - National festgelegte Parameter - Eurocode 9:
Bemessung und Konstruktion von Aluminiumtragwerken -Teil 1-2:
Tragwerksbemessung für den Brandfall

DIN EN 1999-1-3
Eurocode 9: Bemessung und Konstruktion von Aluminiumtragwerken - Teil
1-3: Zusätzliche Regeln für ermüdungsanfällige Tragwerke

DIN EN 1999-1-3/NA
Nationaler Anhang - National festgelegte Parameter - Eurocode 9:
Bemessung und Konstruktion von Aluminiumtragwerken - Teil 1-3:
Zusätzliche Regeln für ermüdungsanfällige Tragwerke

DIN EN 1999-1-4
Eurocode 9: Bemessung und Konstruktion von Aluminiumtragwerken - Teil
1-4: Kaltgeformte Profiltafeln

DIN EN 1999-1-4/NA
Nationaler Anhang - National festgelegte Parameter - Eurocode 9:
Bemessung und Konstruktion von Aluminiumtragwerken - Teil 1-4:
Kaltgeformte Profiltafeln

DIN EN 1999-1-5
Eurocode 9: Bemessung und Konstruktion von Aluminiumtragwerken - Teil
1-5: Schalentragwerke

DIN EN 1999-1-5/NA
Nationaler Anhang - National festgelegte Parameter - Eurocode 9:
Bemessung und Konstruktion von Aluminiumtragwerken - Teil 1-5:
Schalentragwerke

DIN EN 10088-1
Nichtrostende Stähle - Teil 1: Verzeichnis der nichtrostenden Stähle

DIN EN 10088-4
Nichtrostende Stähle - Teil 4: Technische Lieferbedingungen für Blech
und Band aus korrosionsbeständigen Stählen für das Bauwesen

DIN EN 10088-5
Nichtrostende Stähle - Teil 5: Technische Lieferbedingungen für Stäbe,
Walzdraht, gezogenen Draht, Profile und Blankstahlerzeugnisse aus
korrosionsbeständigen Stählen für das Bauwesen

DIN EN 10210-1
Warmgefertigte Hohlprofile für den Stahlbau aus unlegierten Baustählen
und aus Feinkornbaustählen - Teil 1: Technische Lieferbedingungen

DIN EN 10210-2
Warmgefertigte Hohlprofile für den Stahlbau aus unlegierten Baustählen
und aus Feinkornbaustählen - Teil 2: Grenzabmaße, Maße und statische
Werte

DIN EN 10346
Kontinuierlich schmelztauchveredelte Flacherzeugnisse aus Stahl -
Technische Lieferbedingungen

DIN EN 12207
Fenster und Türen - Luftdurchlässigkeit - Klassifizierung

DIN EN 12208
Fenster und Türen - Schlagregendichtheit - Klassifizierung

DIN EN 12210
Fenster und Türen - Widerstandsfähigkeit bei Windlast - Klassifizierung

DIN EN 12453
Tore - Nutzungssicherheit kraftbetätigter Tore - Anforderungen

DIN EN 12635
Tore - Einbau und Nutzung

DIN EN 13241-1
Tore - Produktnorm - Teil 1: Produkte ohne Feuer- und
Rauchschutzeigenschaften

DIN EN 13830
Vorhangfassaden - Produktnorm

DIN EN 13964
Unterdecken - Anforderungen und Prüfverfahren

DIN EN ISO 1163-1
Kunststoffe - Weichmacherfreie Polyvinylchlorid (PVC-U)-Formmassen -
Teil 1: Bezeichnungssystem und Basis für Spezifikationen

DIN EN ISO 3834-1
Qualitätsanforderungen für das Schmelzschweißen von metallischen
Werkstoffen - Teil 1: Kriterien für die Auswahl der geeigneten Stufe der
Qualitätsanforderungen

DIN EN ISO 3834-2
Qualitätsanforderungen für das Schmelzschweißen von metallischen
Werkstoffen - Teil 2: Umfassende Qualitätsanforderungen

DIN EN ISO 3834-3
Qualitätsanforderungen für das Schmelzschweißen von metallischen
Werkstoffen - Teil 3: Standard-Qualitätsanforderungen

DIN EN ISO 3834-4
Qualitätsanforderungen für das Schmelzschweißen von metallischen
Werkstoffen - Teil 4: Elementare Qualitätsanforderungen

DIN EN ISO 3834-5
Qualitätsanforderungen für das Schmelzschweißen von metallischen
Werkstoffen - Teil 5: Dokumente, deren Anforderungen erfüllt werden
müssen, um die Übereinstimmung mit den Anforderungen nach ISO 3834-2,
ISO 3834-3 oder ISO 3834-4 nachzuweisen

DIN EN ISO 4042
Verbindungselemente - Galvanische Überzüge

DIN EN ISO 4618
Beschichtungsstoffe - Begriffe

DIN EN ISO 5817
Schweißen - Schmelzschweißverbindungen an Stahl, Nickel, Titan und deren
Legierungen (ohne Strahlschweißen) - Bewertungsgruppen von
Unregelmäßigkeiten

DIN EN ISO 8501-1
Vorbereitung von Stahloberflächen vor dem Auftragen von
Beschichtungsstoffen - Visuelle Beurteilung der Oberflächenreinheit -
Teil 1: Rostgrade und Oberflächenvorbereitungsgrade von unbeschichteten
Stahloberflächen und Stahloberflächen nach ganzflächigem Entfernen
vorhandener Beschichtungen

DIN EN ISO 8501-2
Vorbereitung von Stahloberflächen vor dem Auftragen von
Beschichtungsstoffen - Visuelle Beurteilung der Oberflächenreinheit -
Teil 2: Oberflächenvorbereitungsgrade von beschichteten Oberflächen nach
örtlichem Entfernen der vorhandenen Beschichtungen

DIN EN ISO 8501-3
Vorbereitung von Stahloberflächen vor dem Auftragen von
Beschichtungsstoffen - Visuelle Beurteilung der Oberflächenreinheit -
Teil 3: Vorbereitungsgrade von Schweißnähten, Kanten und anderen Flächen
mit Oberflächenunregelmäßigkeiten

DIN EN ISO 8501-4
Vorbereitung von Stahloberflächen vor dem Auftragen von
Beschichtungsstoffen - Visuelle Beurteilung der Oberflächenreinheit -
Teil 4: Ausgangszustände, Vorbereitungsgrade und Flugrostgrade in
Verbindung mit Hochdruck-Wasserwaschen

DIN EN ISO 8503
Normenreihe: Vorbereitung von Stahloberflächen vor dem Auftragen von
Beschichtungsstoffen - Rauheitskenngrößen von gestrahlten
Stahloberflächen

DIN EN ISO 8504
Normenreihe: Vorbereitung von Stahloberflächen vor dem Auftragen von
Beschichtungsstoffen - Verfahren für die Oberflächenvorbereitung

DIN EN ISO 13920
Schweißen - Allgemeintoleranzen für Schweißkonstruktionen - Längen- und
Winkelmaße; Form und Lage

DIN EN ISO 14713-1
Zinküberzüge - Leitfäden und Empfehlungen zum Schutz von Eisen- und
Stahlkonstruktionen vor Korrosion - Teil 1: Allgemeine
Konstruktionsgrundsätze und Korrosionsbeständigkeit

DIN EN ISO 14713-2
Zinküberzüge - Leitfäden und Empfehlungen zum Schutz von Eisen- und
Stahlkonstruktionen vor Korrosion - Teil 2: Feuerverzinken

DIN EN ISO 14713-3
Zinküberzüge - Leitfäden und Empfehlungen zum Schutz von Eisen- und
Stahlkonstruktionen vor Korrosion - Teil 3: Sherardisieren

DIN EN ISO 14731
Schweißaufsicht - Aufgaben und Verantwortung

DIN EN ISO 15607
Anforderung und Qualifizierung von Schweißverfahren für metallische
Werkstoffe - Allgemeine Regeln

DIN EN ISO 15609-1
Anforderung und Qualifizierung von Schweißverfahren für metallische
Werkstoffe - Schweißanweisung - Teil 1: Lichtbogenschweißen

DIN EN ISO 15611
Anforderung und Qualifizierung von Schweißverfahren für metallische
Werkstoffe - Qualifizierung aufgrund von vorliegender schweißtechnischer
Erfahrung

ISO 6362-4
Stranggepresste Stangen, Rohre und Profile aus Knetaluminium und
Aluminium-Knetlegierungen, Teil 4: Strangpressprofile; Maß- und
Formtoleranzen

VDI 2719
Schalldämmung von Fenstern und deren Zusatzeinrichtungen

BFS Merkblatt 6
Beschichtungen auf Bauteilen aus Aluminium
Herausgeber: Bundesausschuss Farbe und Sachwertschutz (BFS)

BFS Merkblatt 26
Farbveränderung von Beschichtungen im Außenbereich
Herausgeber: Bundesausschuss Farbe und Sachwertschutz (BFS)

BGI 588
Merkblatt für Metallroste

BGR 232
Kraftbetätigte Fenster, Türen und Tore

DASt 006
Überschweißen von Fertigungsbeschichtungen im Stahlbau
Herausgeber: Deutscher Ausschuss für Stahlbau (DASt)

DASt 007
Lieferung, Verarbeitung und Anwendung wetterfester Baustähle
Herausgeber: Deutscher Ausschuss für Stahlbau (DASt)

ift FE-07/1
Hochwasserbeständige Fenster und Türen - Anforderungen, Prüfung,
Klassifizierung
Herausgeber: ift Rosenheim e.V.

ift FE-11/1
Nutzungssicherheit an kraftbetätigten Fenstern und Fenstertüren
Herausgeber: ift Rosenheim e.V.

ift MO-01/1
Baukörperanschluss von Fenstern Teil 1 Verfahren zur Ermittlung der
Gebrauchstauglichkeit von Abdichtungssystemen
Herausgeber: ift Rosenheim e.V.

IVD-Merkblatt Nr. 4:
Abdichten von Fugen im Hochbau mit aufzuklebenden Elastomer-Fugenbändern

Herausgeber: Industrieverband Dichtstoffe e.V. (IVD)

IVD-Merkblatt Nr. 9:
Spritzbare Dichtstoffe in der Anschlussfuge für Fenster und Außentüren
Herausgeber: Industrieverband Dichtstoffe e.V. (IVD)

IVD-Merkblatt Nr. 12:
Die Überstreichbarkeit von bewegungsausgleichenden Dichtstoffen im
Hochbau
Herausgeber: Industrieverband Dichtstoffe e.V. (IVD)

IVD-Merkblatt Nr. 14:
Dichtstoffe und Schimmelpilzbefall
Herausgeber: Industrieverband Dichtstoffe e.V. (IVD)

MB 382
Merkblatt MB 382: Das Kleben von Stahl und Edelstahl rostfrei
Herausgeber: Informationsstelle Edelstahl Rostfrei

MB 405
Merkblatt 405: Korrosionsschutz von Stahlkonstruktionen durch
Beschichtungssysteme
Herausgeber: Stahl-Informations-Zentrum

MB 434
Merkblatt 434: Wetterfester Baustahl
Herausgeber: Stahl-Informations-Zentrum

MB 822
Merkblatt 822: Die Verarbeitung von Edelstahl Rostfrei
Herausgeber: Informationsstelle Edelstahl Rostfrei

MB 823
Merkblatt 823: Schweißen von Edelstahl Rostfrei
Herausgeber: Informationsstelle Edelstahl Rostfrei

MB 875
Merkblatt 875: Edelstahl Rostfrei im Bauwesen: Technischer Leitfaden
Herausgeber: Informationsstelle Edelstahl Rostfrei

MB 969
Merkblatt 969: Fertigung und Montage von Konstruktionen aus
nichtrostendem Stahl  allgemeine Hinweise
Herausgeber: Informationsstelle Edelstahl Rostfrei

MB 974
Merkblatt 974: Elektropolieren nichtrostender Stähle
Herausgeber: Informationsstelle Edelstahl Rostfrei

Porenbetonbericht 17
Einbau von Feuerschutztüren und -toren
Herausgeber: Bundesverband Porenbeton

Technische Richtlinie Nr. 20
Leitfaden zur Montage von Fenstern und Haustüren mit
Anwendungsbeispielen
Herausgeber: Institut des Glaserhandwerks für Verglasungstechnik und
Fensterbau, Hadamar

VdS 2008
Feuergefährliche Arbeiten; Richtlinien für den Brandschutz
Herausgeber: VdS Schadenverhütung, Köln

VdS 2021
Baustellen
Herausgeber: VdS Schadenverhütung, Köln

VFF Al.01
Filiformkorrosion - Vermeidung bei beschichteten Aluminium-Bauteilen
Herausgeber: Verband der Fenster- und Fassadenhersteller e.V. (VFF)

VFF Al.02
Visuelle Beurteilung von organisch beschichteten (lackierten)
Oberflächen auf Aluminium
Herausgeber: Verband der Fenster- und Fassadenhersteller e.V. (VFF)

VFF Al.03
Visuelle Beurteilung von anodisch oxidierten (eloxierten) Oberflächen
auf Aluminium
Herausgeber: Verband der Fenster- und Fassadenhersteller e.V. (VFF)

VFF KB.01
Kraftbetätigte Fenster
Herausgeber: Verband der Fenster- und Fassadenhersteller e.V. (VFF)

VFF KB.02
Anschluss elektrischer Bauteile im Fenster- und Fassadenbau
Herausgeber: Verband der Fenster- und Fassadenhersteller e.V. (VFF)

VFF St.01
Beschichten von Stahlteilen im Metallbau
Herausgeber: Verband der Fenster- und Fassadenhersteller e.V. (VFF)

VFF St.02
Visuelle Beurteilung von organisch beschichteten (lackierten)
Oberflächen auf Stahl
Herausgeber: Verband der Fenster- und Fassadenhersteller e.V. (VFF)

VFF St.03
Visuelle Beurteilung von Oberflächen aus Edelstahl Rostfrei
Herausgeber: Verband der Fenster- und Fassadenhersteller e.V. (VFF)

6. Angaben zu Stoffen und Bauteilen

Alle verwendeten Kunststoffe müssen alterungs- und lichtbeständig sowie
mindestens schwer entflammbar sein. Ihre Widerstandsfähigkeit gegen
chemische und atmosphärische Einflüsse, gegen Wärme und Kälte, und ihr
elastisches Verhalten müssen dem Verwendungszweck dauerhaft entsprechen.

Bei brandschutztechnischen Anforderungen sind die amtlichen Nachweise
(Prüfzeugnis oder Prüfbescheid oder allgemeine bauaufsichtliche
Zulassung) der Bauleitung zu übergeben.

Bei nicht genormten Stoffen und Bauteilen sind, soweit erforderlich, die
bauaufsichtlichen Zulassungen der Bauleitung zu übergeben

Bei geschweißten Bauteilen aus Edelstahl dürfen keine Anlauffarben
sichtbar sein.

7. Angaben zur Ausführung

7.1. Allgemeines

Das Lagern von Druckgasflaschen in Kellerräumen, Treppenhäusern,
Durchgängen und Durchfahrten ist untersagt. Bei Arbeiten mit brennbaren
Gasen muss ein Feuerlöscher, tragbar, nach DIN EN 3 vorhanden sein

Bei Brennschneidearbeiten oder sonstigen funkenerzeugenden Arbeiten,
z.B. auch Trennarbeiten mit Trennscheiben, in der Nähe von Bauteilen der
Baustoffklasse B2 bzw. B3 nach DIN 4102 Teil 1 sind geeignete
Brandschutzmaßnahmen vom Auftragnehmer zu treffen.

Bei funkenerzeugenden Arbeiten, z.B. Trennarbeiten mit Trennscheiben und
Brennschneidearbeiten, in der Nähe zu erhaltener Bauteile sind
Glasflächen, glasierte Keramikoberflächen und andere durch den
Funkenflug gefährdete Oberflächen abzudecken.

Vor Ausführungsbeginn hat der Auftragnehmer mit dem Auftraggeber
festzulegen, wo das zu verwendende Material auf der Baustelle gelagert
werden kann, um gegenseitige Störungen der am Bau beteiligten Handwerker
während der Bauausführung zu vermeiden.

Wenn bauseitige Vorleistungen erforderlich sind, hat der Auftragnehmer
dem Auftraggeber rechtzeitig die erforderlichen Angaben möglichst in
Verbindung mit Detailzeichnungen zu übergeben

Vor der Durchführung von Stemm-, Bohr- und Einsetzarbeiten an Estrichen
sowie geputzten Wänden und Decken sind Leitungen mit einem Suchgerät zu
orten.

Späne vom Bohren und Fräsen sowie Reste von Schleifstaub sind sofort von
den bearbeiteten Teilen zu entfernen.

Der Auftragnehmer hat sich beim Befestigen von Bauteilen an
Vorsatzschalen zu vergewissern, dass durch die Befestigungsmittel keine
Beschädigungen nicht sichtbarer Leitungen und Rohre entstehen.

Gefahrbereiche bei Montagearbeiten sind abzusperren und zu kennzeichnen.
Entstehen dadurch Behinderungen für andere Unternehmer oder Dritte, sind
der Zeitraum der Absperrung sowie alternative Maßnahmen mit der
Bauleitung abzustimmen.

Vor Beginn der Arbeiten sind die tatsächlichen Einbauhöhen bezogen auf
das gesamte Ausbausystem mit der Bauleitung abzustimmen, wenn
unzulässige Toleranzen oder Änderungen des geplanten Fußbodenaufbaus
festgestellt oder vermutet werden.

Befestigungselemente, die im Ausnahmefall Flächendichtungen
durchdringen, sind mit auf das Dichtungsmaterial abgestimmten
Abdichtungsstoffen (i.d.R. ohne Lösungsmittel) abzudichten. Im Zweifel
ist Rücksprache mit der Bauleitung erforderlich.

Befestigungen von schweren Bauteilen auf Wärmedämm-Verbundsystemen
dürfen nur mit wärmedämmenden und druckfesten Stützkörpern, Konsolen
oder sonstigen für den Zweck geeigneten Bauteilen ausgeführt werden.

Alle notwendigen Schmiede-, Bohr- und Schweißarbeiten sind, soweit
technisch möglich, vor dem Verzinken auszuführen. Die Gewinde verzinkter
Gewindebolzen sind bei der Montage nicht nachzuschneiden, sondern
anzuschmelzen. Analog ist bei durch die Verzinkung unbeweglich
gewordenen Bändern und anderen beweglichen Teilen zu verfahren.

(FREIE ANGABEN)

7.2. Fenster und Fenstertüren

Fensteranschlussfugen sind raumseitig luftdicht herzustellen.

Der Aus- und Einbau von Fenstern und Türen zum Austausch oder zur
Aufarbeitung ist so aufeinander abzustimmen, dass der Witterungsschutz
des Gebäudes zu jeder Zeit gewährleistet ist. Dem Auftragnehmer steht es
frei, stattdessen auf seine Kosten die Öffnungen vorübergehend
provisorisch zu schließen; dabei muss das Provisorium lichtdurchlässig
sein. Zur Aufarbeitung hat der Auftragnehmer die Wahl, ob das auf der
Baustelle oder in der Werkstatt erfolgt. Entscheidet er sich für die
Werkstatt, wird der Transport nicht gesondert vergütet.

Vom Auftragnehmer sind auf Verlangen Detailzeichnungen über die
Ausbildung der Fensterprofile sowie der Anschlüsse zum Bauwerk und zu
den Fensterbänken vorzulegen

Die Angaben des Systemherstellers der Fensterprofile sind bindend für
die konstruktive Ausbildung und die Profilauswahl. Die
Herstellerrichtlinien sind auf Verlangen vorzulegen.

Wenn im Leistungstext nichts anderes vorgegeben wird, gilt die
Schallschutzklasse 2 nach VDI 2719.

(FREIE ANGABEN)

7.3. Türen

Die Öffnungsrichtung von Türen ist vor der Bestellung oder Fertigung der
Türen vor Ort gemeinsam mit dem Auftraggeber oder der Bauleitung
endgültig festzulegen.

Transparente Scheiben von Türblättern sind mit einem deutlich sichtbaren
Klebestreifen zu markieren. Der Klebestreifen muss sich rückstandfrei
entfernen lassen. Das Entfernen geschieht durch den Auftraggeber.

Nach dem Einbau der Zargen sind die Türblätter der Innentüren verpackt
beim Auftragnehmer zwischenzulagern. Die Endmontage erfolgt nach
Abschluss anderer Arbeiten in Abstimmung mit der Bauleitung.

Nach dem Einbau der Zargen sind die Türblätter der Innentüren verpackt
auf der Baustelle in einem vom Auftraggeber zur Verfügung gestellten
Raum zwischenzulagern. Der Auftragnehmer hat diesen Raum verschließbar
zu machen. Die Endmontage erfolgt nach Abschluss anderer Arbeiten in
Abstimmung mit der Bauleitung.

(FREIE ANGABEN)

7.4. Reparaturarbeiten, Sanierungsarbeiten

Verfahrensbedingte Vermischungen und Abfall von Strahlarbeiten sind vom
Auftragnehmer zu beseitigen und zu entsorgen. Dabei sind
Strahlmittelrückstände auch aus dem umliegenden Verkehrsraum, aus Poren,
Fugen u. dgl. und von den Gerüstböden zu entfernen.

(FREIE ANGABEN)

7.5. Verkehrssicherung

Ist der Auftragnehmer mit der Verkehrssicherung der Baustelle
beauftragt, so gehört dazu auch die laufende Kontrolle der
Sicherungseinrichtungen. Die zeitlichen Abstände der Kontrollen richten
sich nach den örtlichen Gegebenheiten.

9. Sonstige Angaben

Der Auftragnehmer hat dafür Sorge zu tragen, dass während der Ausführung
seiner Leistungen immer mindestens ein fließend deutsch sprechender
Mitarbeiter seiner Firma auf der Baustelle anwesend ist.

Zu den auf der Baustelle vorzuhaltenden Ausführungsunterlagen zählt
neben den Ausführungsplänen auch eine Ausfertigung dieser
Leistungsbeschreibung.

Folgende Ausführungszeichnungen sind der Leistungsbeschreibung im
Originalmaßstab beigefügt:
(FREIE ANGABEN)

Folgende Ausführungszeichnungen sind der Leistungsbeschreibung
verkleinert beigefügt:
(FREIE ANGABEN)

Die vom Auftragnehmer verwendeten Ausführungsunterlagen müssen den
Freigabevermerk des Auftraggebers oder des Architekten tragen. Durch
Übergabe neuer Unterlagen ungültig gewordene Unterlagen sind vom
Auftragnehmer entsprechend zu kennzeichnen und aufzubewahren. Nicht
freigegebene Unterlagen dürfen nicht verwendet werden.

## Zusätzlicher Text
Bodenbelagarbeiten

4. Mitgeltende Normen und Regeln

4.1. Allgemeines

Es gelten die Allgemeinen Technischen Vertragsbedingungen ATV DIN 18365
mit Berücksichtigung der zum Vertragsschluss gültigen Fassung einschl.
der Änderungen entsprechender Normen und Regeln, Berichtigungen und
Beiblätter.

Soweit in der Leistungsbeschreibung auf Technische Spezifikationen, z.
B. nationale Normen, mit denen Europäische Normen umgesetzt werden,
europäische technische Zulassungen, gemeinsame technische
Spezifikationen, internationale Normen, Bezug genommen wird, werden auch
ohne den ausdrücklichen Zusatz: ?oder gleichwertig?, immer gleichwertige
Technische Spezifikationen in Bezug genommen.

DIN 4102-1
Brandverhalten von Baustoffen und Bauteilen - Teil 1: Baustoffe;
Begriffe, Anforderungen und Prüfungen

DIN 4102-14
Brandverhalten von Baustoffen und Bauteilen; Bodenbeläge und
Bodenbeschichtungen; Bestimmung der Flammenausbreitung bei Beanspruchung
mit einem Wärmestrahler

DIN 51097
Prüfung von Bodenbelägen; Bestimmung der rutschhemmenden Eigenschaft;
Nassbelastete Barfußbereiche; Begehungsverfahren; Schiefe Ebene

DIN 51130
Prüfung von Bodenbelägen - Bestimmung der rutschhemmenden Eigenschaft -
Arbeitsräume und Arbeitsbereiche mit Rutschgefahr, Begehungsverfahren -
Schiefe Ebene

DIN 66090-1
Textile Fußbodenbeläge; Anforderungen an den Aufbau, Brandverhalten

DIN EN 204
Klassifizierung von thermoplastischen Holzklebstoffen für nicht tragende
Anwendungen

DIN EN 985
Textile Bodenbeläge - Stuhlrollenprüfung

DIN EN 986
Textile Bodenbeläge - Fliesen - Bestimmung der Maßänderung infolge der
Wirkungen wechselnder Feuchte- und Temperaturbedingungen und vertikale
Flächenverformung

DIN EN 1318
Textile Bodenbeläge - Bestimmung der sichtbaren Dicke von
Rückenbeschichtungen

DIN EN 1516
Sportböden - Bestimmung des Eindruckverhaltens

DIN EN 1569
Sportböden - Bestimmung des Verhaltens bei rollender Last

DIN EN 1814
Textile Bodenbeläge - Bestimmung der Schnittkantenfestigkeit durch die
modifizierte Trommelprüfung nach Vettermann

DIN EN 1815
Elastische und textile Bodenbeläge - Beurteilung des elektrostatischen
Verhaltens

DIN EN 12103
Elastische Bodenbeläge - Presskorkunterlagen - Spezifikation

DIN EN 12529
Räder und Rollen - Möbelrollen - Rollen für Drehstühle - Anforderungen

DIN EN 13297
Textile Bodenbeläge - Einstufung von Polvlies-Bodenbelägen

DIN EN 13415
Prüfung von Klebstoffen für Bodenbeläge - Bestimmung des elektrischen
Widerstandes von Klebstoff-Filmen und Verbunden

DIN EN 13501-1
Klassifizierung von Bauprodukten und Bauarten zu ihrem Brandverhalten -
Teil 1: Klassifizierung mit den Ergebnissen aus den Prüfungen zum
Brandverhalten von Bauprodukten

DIN EN ISO 140-7
Akustik - Messung der Schalldämmung in Gebäuden und von Bauteilen - Teil
7: Messung der Trittschalldämmung von Decken in Gebäuden

DIN EN ISO 9239-1
Prüfungen zum Brandverhalten von Bodenbelägen - Teil 1: Bestimmung des
Brandverhaltens bei Beanspruchung mit einem Wärmestrahler

DIN EN ISO 10140
Normenreihe: Akustik - Messung der Schalldämmung von Bauteilen im
Prüfstand

DIN EN ISO 10874
Elastische, textile und Laminat-Bodenbeläge - Klassifizierung

DIN VDE 0100-600
Errichten von Niederspannungsanlagen - Teil 6: Prüfungen

AGI-S30
Elektrisch ableitfähige Bodenbeläge (Säureschutzbau)
Herausgeber: Arbeitsgemeinschaft Industriebau (AGI)

AGI-S40
Chemisch beständige Bodenbeläge im Rüttelverfahren (Säureschutzbau)
Herausgeber: Arbeitsgemeinschaft Industriebau (AGI)

BEB-Hinweisblatt 4.7
Planung, Verlegung von Calciumsulfatestrichen
Herausgeber: Bundesverband Estrich und Belag e.V.

BEB-Hinweisblatt 8.1
Beurteilen und Vorbereiten von Untergründen
Herausgeber: Bundesverband Estrich und Belag e.V.

BEB-Hinweisblatt 8.2
Vorbereitung zur Verlegung von Oberbelägen
Herausgeber: Bundesverband Estrich und Belag e.V.

BEB-Hinweisblatt 8.3
Arbeitsanweisung CM-Messung
Herausgeber: Bundesverband Estrich und Belag e.V.

BEB-Hinweisblatt 9.1
Oberflächenzug- und Haftzugfestigkeit von Fußböden
Herausgeber: Bundesverband Estrich und Belag e.V

Merkblatt
Schnittstellenkoordination bei Flächenheizungs- und
Flächenkühlungssystemen in Neubauten
Bundesverband Flächenheizungen e.V. in Zusammenarbeit mit dem
Fachverband Deutsches Fliesengewerbe im ZDB

Merkblatt
Schnittstellenkoordination Flächenheizungs- und Flächenkühlsysteme in
bestehenden Gebäuden
Bundesverband Flächenheizungen e.V. in Zusammenarbeit mit dem
Fachverband Deutsches Fliesengewerbe im ZDB

BGR 181
Fußböden in Arbeitsräumen und Arbeitsbereichen mit Rutschgefahr

BVF Fachinformation Flächenheizung
Sammlung der BVF-Richtlinien, Herausgeber Bundesverband Flächenheizungen
und Flächenkühlungen e.V.

IVK TKB-2
Kleben von Laminatböden
Herausgeber: Industrieverband Klebstoffe e.V.

IVK TKB-3
Kleben von Elastomer-Bodenbelägen
Herausgeber: Industrieverband Klebstoffe e.V.

IVK TKB-4
Kleben von Linoleum-Bodenbelägen
Herausgeber: Industrieverband Klebstoffe e.V.

IVK TKB-5
Kleben von Kork-Bodenbelägen
Herausgeber: Industrieverband Klebstoffe e.V.

IVK TKB-6
Spachtelzahnungen für Bodenbelag-, Parkett- und Fliesenarbeiten
Herausgeber: Industrieverband Klebstoffe e.V.

IVK TKB-7
Kleben von PVC-Bodenbelägen
Herausgeber: Industrieverband Klebstoffe e.V.

IVK TKB-8
Beurteilen und Vorbereiten von Untergründen für Bodenbelag- und
Parkettarbeiten Bodenbelägen
Herausgeber: Industrieverband Klebstoffe e.V.

IVK TKB-9
Technische Beschreibung und Verarbeitung von Bodenspachtelmassen
Herausgeber: Industrieverband Klebstoffe e.V.

IVK TKB-10
Holzwerkstoffplatten als Verlegeuntergrund
Herausgeber: Industrieverband Klebstoffe e.V.

IVK TKB-11
Verlegen von selbstliegenden Teppichfliesen und -platten
Herausgeber: Industrieverband Klebstoffe e.V.

IVK TKB-12
Kleben von Bodenbelägen mit Trockenklebstoffen
Herausgeber: Industrieverband Klebstoffe e.V.

IVK TKB-13
Kleben von textilen Bodenbelägen
Herausgeber: Industrieverband Klebstoffe e.V.

VdS 2021
Baustellen
Herausgeber: VdS Schadenverhütung, Köln

6. Angaben zu Stoffen und Bauteilen

Das eingebaute Material muss dem Muster entsprechen; eine Bestätigung
des Musters durch den Auftraggeber ist einzuholen.

Die Wahl des Klebers bleibt dem Auftragnehmer überlassen, wenn im
Leistungstext kein bestimmter Kleber vorgegeben ist. Die Klebstoffe sind
nach den Verarbeitungsvorschriften der Hersteller zu verarbeiten.

Es dürfen nur Vorstriche und Kleber verwendet werden, die zu den
Ersatzstoffen nach TRGS 610 zählen.

7. Angaben zur Ausführung

7.1. Allgemeines

Vor Ausführungsbeginn hat der Auftragnehmer mit dem Auftraggeber
festzulegen, wo das zu verwendende Material auf der Baustelle gelagert
werden kann, um gegenseitige Störungen der am Bau beteiligten Handwerker
während der Bauausführung zu vermeiden.

Vor der Durchführung von Stemm-, Bohr- und Einsetzarbeiten an Estrichen
sowie geputzten Wänden und Decken sind Leitungen mit einem Suchgerät zu
orten.

Vor Beginn der Arbeiten sind die tatsächlichen Einbauhöhen bezogen auf
das gesamte Ausbausystem mit der Bauleitung abzustimmen, wenn
unzulässige Toleranzen oder Änderungen des geplanten Fußbodenaufbaus
festgestellt oder vermutet werden.

Bei Schleifarbeiten im Trockenverfahren sind Absauggeräte zu verwenden.

Beim Einbau von Holzspanplatten auf alten Dielenböden ist auf einen
ausreichenden Randabstand zwischen Fußboden und Wand zu achten. Er soll
2 mm je m Raumtiefe betragen, mindestens jedoch 10 mm. Die Lüftung der
vorhandenen Holzbalkendecke muss in jedem Gefach garantiert sein

Sind Schleifen und Spachteln vorgesehen, so bleiben die Anzahl der
Schleifgänge und Spachtelaufträge sowie die Wahl der richtigen Körnung
dem Auftragnehmer überlassen und sind auf die vorgesehene Beschichtung
einzustellen.

Oberflächenfertige Laminate sind mit besonderer Vorsicht einzubauen.
Kratzer und Eindrücke gelten als wesentliche Mängel.

Wenn für längenorientierten Beläge wie Laminatböden oder Beläge mit
längenorientierten Mustern im Leistungstext keine Verlegerichtung
vorgegeben ist, ist diese vor Beginn der Verlegung mit dem Auftraggeber
abzustimmen.

Das Verlegen von Streifen gemäß Abschnitt 3.4.6 Satz 2 ATV DIN 18365 ist
nur zulässig, wenn dadurch zusätzlicher Verschnitt vermieden wird.

Zu verlegendes Material innerhalb einer zusammenhängenden Fläche muss
aus einer gemeinsamen Charge stammen. Ist es aus produkttechnischen
Gründen unvermeidbar, dass leichte Struktur- und Farbunterschiede
auftreten können, so ist der Auftraggeber vorher auf diesen Umstand
hinzuweisen und um sein Einverständnis zu ersuchen.

Nach Abschluss der Arbeiten hat der Auftragnehmer dem Auftraggeber eine
Liste über die verlegten Beläge, gegliedert nach Verwendungsort,
Produktbezeichnung und Hersteller für spätere Nachbestellungen zu
übergeben.

Der Auftragnehmer hat die verlegten Beläge bis zur Abnahme gegen
Beschädigung und Verschmutzung durch Abdecken mit Folie, Abdeckpapier
oder dergleichen zu schützen.

9. Sonstige Angaben

Der Auftragnehmer hat dafür Sorge zu tragen, dass während der Ausführung
seiner Leistungen immer mindestens ein fließend deutsch sprechender
Mitarbeiter seiner Firma auf der Baustelle anwesend ist.

Zu den auf der Baustelle vorzuhaltenden Ausführungsunterlagen zählt
neben den Ausführungsplänen auch eine Ausfertigung dieser
Leistungsbeschreibung.

## Treppenhaussanierung
Datum: 21.06.24

*Hinweis*
Die Liegenschaft befindet sich in Berlin  Neukölln und
wird über die Boddinstraße
erschlossen.
Es handelt sich um ein denkmalgeschütztes Wohn- und
Geschäftshaus aus dem Baujahr
1903-1904 mit insgesamt 20 Mieteinheiten auf 5
Geschossen (EG-4.OG). Die Einheiten
werden über 2 Treppenhäuser im Vorderhaus und
Seitenflügel erschlossen. Der Zugang zum
Hof erfolgt sowohl über den Haupteingang an der
Boddinstraße.
Das Gebäude ist im Bereich des Vorderhauses
unterkellert und verfügt über ein Erdgeschoss,
4 Obergeschosse und ein nicht ausgebautes Dachgeschoss.

Das Treppenhaus befindet sich im SFL des Gebüdes. Der
Durchgang zum TRH ist durch das TRH VH möglich.

Der Transport der Materialien ist nur händisch möglich.
Die Türbreite beträgt ca. 90 cm

Die farbliche Gestaltung des Treppenhauses erfolgt nach
restauratorischen Gutachten "Rekonstruktion der
Erstfassung".

Die Korngrößen des Putzes sind gemäß Gutachten RMS vom
28.11.2024 zu wählen.

### Los 1 Treppenhaus SF

#### Hauptabschnitt 1.1 Baustelleneinrichtung

**1.1.10 Baustelleneinrichtung für die Leistungen des AN**
Einrichten, Vorhalten, Unterhalten und Räumen der
Baustelle für die im nachfolgenen Leistungsverzeichnis beschriebenen Arbeiten.

Die Baustelleneinrichtung beinhaltet insbesondere
alle erforderlichen Bauzäune sowie Absperrungen
zur Verkehrssicherung, Förder- und Transportanlagen, Geräte, Werkzeuge, Mannschaftsunterkünfte,
Lagerräume, Zufahrten, Toiletten, Wasser- und
E-Zuleitungen zu den Verbraucherstellen, Schutz
vor Unfallgefahren, Witterungseinflüssen sowie
Diebstahl von Arbeitsgerät.

Vorhaltezeit: für die dauer der Arbeiten
Menge: 1,000 paus

#### Hauptabschnitt 1.2 Malerarbeiten

**1.2.10 Gerüst Treppenhauskopf**
Gerüst für Treppenhauskopf für Arbeiten
an Kopfdecke und Wände liefern, aufbauen,
vorhalten und abbauen.
Menge: 1,000 Stck
Zuordnung: 392 911

**1.2.20 Altbeschichtung Deckenflächen entfernen**
Deckenflächen, Vorhandene Altbeschichtung durch
geeignete Maßnahmen fachgerecht entfernen,
gründlich reinigen, entfetten und weitere Arbeiten
vorbereiten.
Menge: 85,000 m2
Zuordnung: 394 911

**1.2.30 Treppenhauskopfflächen**
Treppenkopfdeckenflächen durch Wassser ggf. lose
Farbe  bzw. Tapete entfernen, verputzen/verspachten
und gegen Wasserflecke isolieren.
Menge: 16,000 m2
Zuordnung: 345 911

**1.2.40 Treppenkopffläche vollflächig spachteln**
Treppenkopfdeckenflächen, vollflächige Spachtelung
(100%), einschl. dem Beispachteln von Ausbruchstellen,
Lunkern und Rissen mitverarbeitungsfertiger Dispersions
-
Spachtelmasse,schleifen und Grundbeschichtung mit
Spezial-Grundiermittel,
wasserverdünnbar,hydrophobierend, grundieren.
Menge: 16,000 m2
Zuordnung: 345 911

**1.2.50 Treppenkopfdeckenflächen armieren**
Treppenkopfdeckenflächen armieren mit
Spezial-Glasvlies. Verkleben des Vlieses mit
Dispersions-klebstoff, lösemittelfrei, mit ca. 20%
Wasser verdünnt. Verklebung überlappend mit
Doppelschnittnaht.
Menge: 16,000 m2
Zuordnung: 345 911

**1.2.60 Podest- und Laufdeckenflächen**
Podest- und Laufdeckenflächen, 25 %
Spachtelung,einschl. dem Beispachteln von
Ausbruchstellen, Lunkern und Rissen
mitverarbeitungsfertiger Dispersions - Spachtelmasse,
schleifen und Grundbeschichtung mit
Spezial-Grundiermittel,
wasserverdünnbar, hydrophobierend, grundieren.
Menge: 90,000 m2
Zuordnung: 395 911

**1.2.70 Anstrich Podestunterseiten**
Podest- und Laufdeckenflächen eine Grund- und
Schlußbeschichtung mit Dispersionsfarbe,
wasserverdünnbar,  lösemittelfrei, emissionsminimiert,
diffusionsfähig, Naßabrieb-
Klasse 3 (waschbeständig nach DIN 53778),Deckvermögen-
Klasse 2, stumpfmatt, nach DIN EN 13300. Farbton: weiß
Menge: 90,000 m2
Zuordnung: 345 911

**1.2.80 Treppenwangen Altbeschichtung entfernen**
Treppenwangen nichthaftende Altbeschichtung entfernen
durch geeignete Maßnahmen fachgerecht entfernen,
gründlich reinigen, entfetten und weitere Arbeiten
vorbereiten.
Menge: 33,000 m
Zuordnung: 394 911

**1.2.90 Treppenwangen spachteln, bis 25 %**
Treppenwangen kleine Putzschäden beseitigen,
grundieren, bis 25% spachteln.
Menge: 33,000 m
Zuordnung: 345 911

**1.2.100 Beschichtung Treppenwangen**
Treppenwangen eine Grund- und Schlußbeschichtung
mit Dispersionsfarbe, wasserverdünnbar, lösemittelfrei,
emissionsminimiert,diffusionsfähig, Naßabrieb-Klasse 3
(waschbeständig nach DIN 53778), Deckvermögen-Klasse 2,
stumpfmatt, nach DIN EN 13300. Farbton: weiß
Menge: 33,000 m
Zuordnung: 345 911

**1.2.110 Altbeschichtung Wandflächen**
Wandflächen nichthaftende Altbeschichtung durch
geeignete Maßnahmen fachgerecht entfernen,
gründlich reinigen, entfetten und weitere Arbeiten
vorbereiten.
Menge: 90,000 m2
Zuordnung: 394 911

**1.2.120 Wandflächen anlaugen**
Wandflächen mit Alka-Rau anlaugen nachwaschen,
lose Bestandteile entfernen.
Menge: 90,000 m2
Zuordnung: 395 911

**1.2.130 Wandflächen spachteln, 25 %**
*** Bedarfsposition ohne GB
Wandflächen, 25 % Spachtelung,
einschl. dem Beispachteln von Ausbruchstellen,
Lunkern und Rissen mitverarbeitungsfertiger Dispersions
- Spachtelmasse, schleifen und Grundbeschichtung mit
Spezial-Grundiermittel, wasserverdünnbar,
hydrophobierend, grundieren.
Menge: 290,000 m2
Zuordnung: 345 911

**1.2.140 Putz vorbereiten, neutralisieren, innen**
Putzflächen mit 5-%iger Alaunlösung neutralisieren.
Bauteil  :  .....
Menge: 200,000 m2
Zuordnung: 331

**1.2.150 Spachtelung Putz, 25%, Q2, Innenwandflächen**
Spachtelung von Putzflächen zur Aufnahme einer
Beschichtung oder einer Tapete. Das Angleichen der
Oberfläche durch nachschleifen ist mit
einzukalkulieren.
Spachtelmasse  :  Dispersionsspachtelmasse Anzahl
Lagen  :  1
Flächenanteil  :  25 %
Qualitätsstufe  :  Q2
Putzoberfläche  :  .....
Bauteil  :  Innenwandflächen Angeb. Fabrikat
  :  .....
Menge: 90,000 m2
Zuordnung: 345 911

**1.2.160 Risse mit Quellbeton**
*** Bedarfsposition ohne GB
Putzrisse, losen Putz abstemmen und entsorgen,
Risse aufweiten, verkeilen, mit Quellbeton füllen,
Flächen vorwerfen und anschließend zweilagig putzen.
Menge: 80,000 m
Zuordnung: 395 911

**1.2.170 Anstrich Wandflächen**
Wandflächen, Dispersionsfarbenanstrich mit Grund-
und Schlußanstrich auf vorbereiteten Wandflächen
aufbringen, matt.
Farbe: hellgetönt (nach Angabe des AG)
Menge: 290,000 m2
Zuordnung: 345 911

**1.2.180 Anstrich Wandflächen mittelgetönt**
Anstrich Wandflächen mittelgetönt als Zulage
Menge: 290,000 m2
Zuordnung: 345 911

**1.2.190 Anstrich Wandflächen Latexfarbe**
als Zulage für Paneelanstrich
Menge: 97,000 m2
Zuordnung: 345 911

**1.2.200 Klingelbretter beschichten**
*** Bedarfsposition ohne GB
Klingelbretter einschließlich Rahmen mit Salmiakwasser
anlaugen und nachwaschen, farbfreie Holzteile
grundieren Löcher und Risse verkitten, grobe
Unebenheiten ausspachteln, schleifen, und
Beschichten mit Alkydharzlackfarbe,
lösemittelverdünnbar, seidenglänzend, pigmentiert.

Farbe: .............(nach Angabe des AG)
Menge: 12,000 St
Zuordnung: 395 911

**1.2.210 Begleitstrich bis 8 mm**
Ausführung eines 8 mm breiten Wand-Begleitstriches im
Farbton nach Fasrbefundung oder gleichwertig zur
Abgrenzung zwichen Sockelzone und Oberwand

Ausführung: handgezogen

Breite: ca. 8 mm
Menge: 95,000 m
Zuordnung: 345 911

**1.2.220 Wischsockel**
*** Bedarfsposition ohne GB
Wischsockel - über Sockelleiste kennzeichnen und
Seidenglänzend absätzen, als Zulage zur
Hauptanstrichposition

Farbe: .............(nach Angabe des AG, ähnlich
Scheuerleisten)
Menge: 95,000 m
Zuordnung: 395 911

**1.2.230 Acrylfugen herstellen**
Anschlußfugen mit einem Arcyldichtstoff zwischen
Holzwangen, Fußleisten, WE- Türen und Putzflächen
herstellen.
Menge: 443,000 m
Zuordnung: 395 911

**1.2.240 Holzgeländer**
Holzgeländer, gründlich vorarbeiten,
Altanstriche ggf. komplett entfernen, vorstreichen
und  deckend lackieren, seidenglänzend.

Farbe: .............(nach Angabe des AG)
Menge: 35,000 m
Zuordnung: 395 911

**1.2.250 Handlauf**
Handlauf profiliert, gründlich vorarbeiten,
Altanstriche ggf. komplett entfernen, vorstreichen und
deckend lackieren, hochglänzend.

Farbe: .............(nach Angabe des AG)
Menge: 35,000 m
Zuordnung: 395 911

**1.2.260 WE-Türen Altanstriche entfernen**
WE-Türen inkl.Zarge gründlich vorarbeiten, Altanstriche
und
Wachse etc. mechanisch entfernen und gründlich
schleifen.
Menge: 31,000 m2
Zuordnung: 394 911

**1.2.270 WE-Türen**
WE-Türflächen und Zarge mit Salmiakwasser
anlaugen und nachwaschen, farbfreie Holzteile
grundieren Löcher und Risse verkitten, grobe
Unebenheiten ausspachteln, schleifen, und
Beschichten mit Alkydharzlackfarbe,
lösemittelverdünnbar, seidenglänzend, pigmentiert.

Farbe: ..................(nach Angabe des AG)
Menge: 31,000 m2
Zuordnung: 395 911

**1.2.280 WE-Türen Zulage**
für v. g. Leistungspositionen für starke Profilierung
Menge: 31,000 m2
Zuordnung: 395 911

**1.2.290 Zulage für Beschichtung**
*** Bedarfsposition ohne GB
Zulage für Beschichtung
für Grundierung mit Haftprimer auf unterschiedlichen
Materialien
Menge: 1,000 m2
Zuordnung: 395 911

**1.2.300 Tritt- Setzstufen Altanstriche entfernen**
Tritt- und Setzstufen gründlich vorarbeiten,
Altanstriche und Wachse etc. mechanisch entfernen
und gründlich schleifen.

Nur im sichtbaren Bereich (nicht abgedeckt durch den
neuen Bodenbelag)
Menge: 103,000 Stck
Zuordnung: 394 911

**1.2.310 Tritt- und Setzstufen**
Tritt- und Setzstufen vorstreichen und deckend
lackieren, seidenglänzend.

Nur im sichtbaren Bereich (nicht abgedeckt durch den
neuen Bodenbelag)

Farbe: ................... (nach Angabe des AG)
Menge: 103,000 Stck
Zuordnung: 395 911

**1.2.320 Fußleisten Altanstriche entfernen**
Fußleisten und Holzwangen gründlich vorarbeiten,
Altanstriche und Wachse etc. mechanisch entfernen
und gründlich schleifen.
Menge: 96,000 m
Zuordnung: 394 911

**1.2.330 Fußleisten und Holzwangen**
Fußleisten und Holzwangen, gründlich
vorarbeiten, Altanstriche ggf. komplett entfernen,
vorstreichen und deckend lackieren, seidenglänzend.

Farbe:............. (nach Angabe des AG)
Menge: 96,000 m
Zuordnung: 395 911

**1.2.340 Überholungs-Beschicht., Metall, innen,KH**
*** Bedarfsposition ohne GB
Überholungs-Beschichtung auf Metallflächen im
Innenbereich, deckend, mit Kunstharz. einschl.
Grundierung, schleifen und Ausbesserungen durch
spachteln.
Bauteil : Fahrstuhlschachtverkleidung Türfront, aussen
, Türen beidseitig
Glanzgrad : .....
Beschichtungsstoff : .....
Deckvermögen : Klasse 1
Farbe/Oberfläche : .....
Angeb. Fabrikat : .....
Menge: 1,000 m2
Zuordnung: 395 911

**1.2.350 Haus- und Hoftüren Altanstriche entfernen**
Haustüren/Kellertüren einschließlich Rahmen gründlich
vorarbeiten, Altanstriche und Wachse etc. mechanisch
entfernen, gründlich schleifen.
Menge: 5,000 m2
Zuordnung: 394 911

**1.2.360 Haus-/Hoftüren anlaugen und nachwaschen**
Durchgangstore, Haustüren/Kellertüren einschließlich
Rahmen mit Salmiakwasser anlaugen und nachwaschen,
farbfreie Holzteile
grundieren Löcher und Risse verkitten, grobe
Unebenheiten ausspachteln, schleifen, und
Beschichten mit Alkydharzlackfarbe,
lösemittelverdünnbar, seidenglänzend, pigmentiert.

Farbe: .............(nach Angabe des AG)
Menge: 5,000 m2
Zuordnung: 395 911

**1.2.370 Zulage für starke Profilierung**
Zulage für v. g. Leistungspositionen für starke
Profilierung
Menge: 5,000 m2
Zuordnung: 395 911

**1.2.380 Kellertüren, Altanstriche entfernen**
*** Bedarfsposition ohne GB
Nebntüren, einseitig einschließlich Rahmen gründlich
vorarbeiten, Altanstriche und Wachse etc. mechanisch
entfernen, gründlich schleifen.
Menge: 10,000 m2
Zuordnung: 394 911

**1.2.390 Kellertüren anlaugen und nachwaschen**
Nebentüren einschließlich Rahmen mit Salmiakwasser
anlaugen und nachwaschen, farbfreie Holzteile
grundieren Löcher und Risse verkitten, grobe
Unebenheiten ausspachteln, schleifen, und
Beschichten mit Alkydharzlackfarbe,
lösemittelverdünnbar, seidenglänzend, pigmentiert.

Farbe: .............(nach Angabe des AG)
Menge: 10,000 m2
Zuordnung: 395 911

**1.2.400 Fensterflächen zweiseitig**
Fensterflächen zweiseitig,  lose Farbe entfernen,
anschleifen, grundieren, vorstreichen und lackieren.

Die Massen beziehen sich auf beide Ansichtsflächen

Fenster: Holzeinfachfenster, mehrfach geteilt
Menge: 25,000 m2
Zuordnung: 395 911

**1.2.410 Aluminiumeckschutzschienen montieren**
*** Bedarfsposition ohne GB
Aluminiumeckschutzschienen montieren
vor Spachtelung Eckschutzschienen montieren inklusive
Anpassungsarbeiten an die baulichen begebenheiten.

Ort: Aussenecken Treppenwangen, Laibungen etc.
Menge: 1,000 m
Zuordnung: 395 911

**1.2.420 Zulage zur Vorposition für die Ausführung von Rundungen**
*** Bedarfsposition ohne GB
Menge: 1,000 m
Zuordnung: 395 911

**1.2.430 Lohnstunden**
Lohnstunden für unvorhergesehene Arbeiten,
nur nach Absprache zzgl. Material.
Menge: 10,000 Std.
Zuordnung: 399 911

**1.2.440 Abdecken von Flächen**
Treppenhaus die nicht zu bearbeitenden Flächen mit
Folie wasserfest schützen.
Menge: 1,000 Stck
Zuordnung: 397 911

#### Hauptabschnitt 1.3 Bodenbelagsarbeiten

**1.3.10 Podestbelag ausbauen Lino./Teppich**
Bodenbelag der Podeste aus Linoleum o.ä.,
einschl. Treppenkantenschiene, entfernen und
fachgerecht entsorgen. Den Untergrund entnageln und von
Kitt und
Ausgleichsresten säubern.
Menge: 10,000 m2
Zuordnung: 394 911

**1.3.20 Stufenbelag ausbauen Lino./Teppich**
Bodenbelag  der Stufen aus Linoleum o.ä.,
ca. 0,26 x 1 m, einschl. Treppenkantenschiene,
l = ca. 1 m, entfernen und fachgerecht entsorgen.
Den Untergrund entnageln und von Kitt und
Ausgleichsresten säubern.
Menge: 63,000 St.
Zuordnung: 394 911

**1.3.30 Stufen vorbereiten**
Stufenflächen reinigen, Haftbrücke Holzflächen der
Trittstufen gründlich reinigen und mit einer geeigneten
Haftbrücke zur Erzielung einer besseren
Adhäsionsfähigkeit vorstreichen.
Menge: 83,000 St.
Zuordnung: 395 911

**1.3.40 Podeste vorbereiten**
Podestflächen reinigen, Haftbrücke, Flächen der
Podeste gründlich reinigen und mit einer geeigneten
Haftbrücke zur Erzielung einer besseren
Adhäsionsfähigkeit vorstreichen.
Menge: 35,000 m2
Zuordnung: 395 911

**1.3.50 Podestflächen spachteln**
Podestflächen spachteln und schleifen, Flächen der
Podeste zur Erzielung einer ebenen, widerstandsfähigen,
verlegereifen Oberfläche und zum Ausgleich von
Rohbautoleranzen mit Spachtelmasse auf den später zu
belegenden Flächen,
ggf. in mehreren Arbeitsgängen spachteln, aus- und
angleichen und nachschleifen.
Menge: 35,000 m2
Zuordnung: 353 911

**1.3.60 Stufenflächen spachteln**
Stufenflächen spachteln und schleifen Holzflächen
der Trittstufen, zur Erzielung einer ebenen,
widerstandsfähigen, verlegereifen Oberfläche und zum
Ausgleich von Rohbautoleranzen mit Spachtelmasse auf
den später zu belegenden Flächen,
ggf. in mehreren Arbeitsgängen spachteln, aus- und
angleichen und nachschleifen.
Menge: 83,000 St.
Zuordnung: 353 911

**1.3.70 Stufenvorderkanten**
*** Bedarfsposition ohne GB
Stufenvorderkanten im ausgetretenen Bereich
ausfräsen, neu einleimen und verschrauben.
Menge: 75,000 Stck
Zuordnung: 395 911

**1.3.80 Reparaturwinkel**
Ausgetretene Holztrittstufen überarbeiten: Lieferung
und Einbau von Reparaturwinkeln (Stahl) für stark
ausgetretene Trittstufen.
Menge: 63,000 St.
Zuordnung: 395 911

**1.3.90 Ausgetretene Stufen**
*** Bedarfsposition ohne GB
Ausgetretene Holztrittstufen, Holztrittstufen, durch
Einbau von Holzeinsätzen für stark ausgetretene
Trittstufen überarbeiten.
Menge: 75,000 St.
Zuordnung: 353 911

**1.3.100 Stufenbelag, Linoleum**
Stufen mit Linoleum, vorbehandelte Trittstufen,
ca. 0,26 x 1 m, mit Bodenbelag aus Linoleum,
als Bahnenware, einseitig auf Jutegewebe, nach DIN 18
171,
d = 2,5 mm, z. B. DLW Uni Walton oder gleichwertiger
Art,
liefern und mit einem lösungsmittelfreien Kleber
verkleben. Sämtliche Fugen sind im Farbton des Belages
zu verschweißen.

Bauaufsichtliches Prüfzeugnis B1 ist vorzulegen.

Linoleumfarbton: .............(nach Angabe des AG)
Menge: 83,000 St.
Zuordnung: 353 911

**1.3.110 Podestbelag, Linoleum**
Podeste mit Linoleum, vorbehandelte
Podestflächen, mit Bodenbelag aus Linoleum,
als Bahnenware, einseitig auf Jutegewebe, nach DIN 18
171,
d = 2,5 mm, z. B. DLW Uni Walton oder gleichwertiger
Art,
liefern und mit einem lösungsmittelfreien Kleber
verkleben. Sämtliche Fugen sind im Farbton des Belages
zu verschweißen.

Bauaufsichtliches Prüfzeugnis B1 ist vorzulegen.

Linoleumfarbton: ............(nach Angabe des AG)
Menge: 35,000 m2
Zuordnung: 353 911

**1.3.120 Stufenkantenschutzschiene**
Metall- Stufenkantenschutzschiene (alufarben)bis 1 m
für Holztrittstufen mit Schrauben befestigt einbauen,
scharfkantige Grate sind zu schleifen.
Menge: 83,000 m
Zuordnung: 353 911

**1.3.130 Viertelstäbe**
Viertelstäbe liefern und einbauen Viertelstäbe, r = 12
mm, grundiert, in Einzellängen auf den Podesten und
im Bereich der Stufen, liefern und einbauen. Alle
Stöße und Ecken sind auf Gehrung zu schneiden.
Menge: 55,000 m
Zuordnung: 353 911

**1.3.140 Erstpflege Stufen**
Erstpflege Stufenbeläge für durchführen.
Die Erstpflege ist unmittelbar nach dem Verlegen,
nach Verarbeitungsvorschrift des
Reinigungsmittelherstellers,
durchzuführen.
Menge: 83,000 St.
Zuordnung: 395 911

**1.3.150 Erstpflege Podeste**
Erstpflege Podestbeläge für durchführen.
Die Erstpflege ist unmittelbar nach dem Verlegen,
nach Verarbeitungsvorschrift des
Reinigungsmittelherstellers,
durchzuführen.
Menge: 35,000 m2
Zuordnung: 395 911

**1.3.160 Silkonfugen**
Silkonfugen  an den Stufen als Abschluss zur
Setzsztufe herstellen.
Menge: 114,000 m
Zuordnung: 395 911

#### Hauptabschnitt 1.4 Tischlerarbeiten

**1.4.10 WE-Tür,tischlermäßig überarbeiten, 2180/910 mm**
*** Bedarfsposition ohne GB
Wohnungseingangstür als Füllungstür mit profilierter
Oberfläche, inkl. Türstock und profiliertem
Blendrahmen,1-flüglig mit leichten bis mittleren
Schäden, wie folgt ausbessern:
- Schließblech befestigen
- gang- und schließbar machen
- lose Profilleiste befestigen
- kleine Passstücke einsetzen
- profilierte Leisten ergänzen oder wo erf. erneuern
- kleinere Oberflächenbeschädigungen mit Holzkitt
ausbessern

Türgröße : 2180/910 mm
Menge: 4,000 St
Zuordnung: 395 911

**1.4.20 Hoftür, tischlermäßig überarbeiten**
Durchgangstüren als Füllungstür mit profilierter
Oberfläche, inkl. Rahmen,1-flüglig mit leichten bis
mittleren Schäden, wie folgt ausbessern:
- Schließblech befestigen
- gang- und schließbar machen
- lose Profilleiste befestigen
- kleine Passstücke einsetzen
- profilierte Leisten ergänzen oder wo erf. erneuern
- kleinere Oberflächenbeschädigungen mit Holzkitt
ausbessern

Türgröße : ca. 1910/1160 mm mit Rahmen
Menge: 1,000 St
Zuordnung: 395 911

**1.4.30 Geländerstab Holz, gedrechselt,erneuern**
*** Bedarfsposition ohne GB
Geländerstab aus Holz, gedrechselt, nach vorhandenem
Muster nacharbeiten und an fehlende Stellen im
Treppengeländer zwischen Wange und Handlauf einbauen,
inkl. Ausbohren oder Schließen der alten Montagelöcher.
Stabhöhe : 800 mm
Profil : nach Muster
Menge: 6,000 St
Zuordnung: 395 911

**1.4.40 Treppenhausgeländer tischlermäßig überarbeiten**
*** Bedarfsposition ohne GB
Treppenhausgeländer, bestehend aus Handlauf,
Krümmlinge, Antrittspfosten, Wendepfosten und
Geländerstäben mit geringfügigen Mängeln überarbeiten
und richten. Kleinere Fehlstellen ausbessern und
Befestigungen überpüfen, ggfs. neue Steinschrauben bzw.
Befestigungsmittel liefern und einbauen.
Treppenhandlauf abschleifen, Fehlstellen auskitten bzw.
ergänzen, Halterungen richten.

Schadensgrad: ca. 10%
Menge: 36,000 m
Zuordnung: 395 911

**1.4.50 Sockelleisten auswechseln**
*** Bedarfsposition ohne GB
Sockelleisten " Altberliner Profil" in Teilbereichen
auswechseln.
Vorhandene Sockelleiste demontieren und entsorgen, neue
Sockelleiste liefern und montieren.
Geeignete Befestigungsmaterialien, Gehrungsschnitte und
Übergange an Bestandssockel sind einzukalkulieren.
Menge: 5,000 m
Zuordnung: 395 911

**1.4.60 Türstopper mit Haken, schwere Ausführung**
Türstopper mit Haken, schwere Ausführung
Türstopper mit Haken, schwere Ausführung liefern
und im
Boden zum Anschrauben mont ieren einschließlich
der
Demontage und Entsorgung der vorhandenen
Türstopper.
Türstopper mit Gehäuse aus Aluminium-Druckguss,
Tretbolzen verzin kt, Gummi-Durchmesser 39 mm,
Abmessung
ca. 99 x 86 x 45/90 mm, Farbe silber
Fabrikat: b-design, Artikelnr. 11.83.030.0
oder gleichwertig
Menge: 1,000 St
Zuordnung: 395 911

**1.4.70 Holzeinfachfen.,1-tl,leichteSchäd.,ausb.**
*** Bedarfsposition ohne GB
Holzeinfachfenster, einteilig, mit leichten Schäden wie
folgt ausbessern:
- Beschlag gangbar machen, evtl. befestigen
- losen Fensterkitt entfernen, Fenster reinigen und
nachkitten
- Fensterbank innen und außen auf Sitz überprüfen
Fenstergröße : bis 3,00 m2
Menge: 1,000 St
Zuordnung: 395 911

**1.4.80 Holzeinfachfen.,2-tl,starke Schäd.,ausb.**
*** Bedarfsposition ohne GB
Holzeinfachfenster, zweiteilig, mit starken Schäden,
wie folgt ausbessern:
- Beschlag ausrichten, ca. 50% erneuern
- Wetterschenkel erneuern
- Rahmenholz im Schwellenbereich erneuern
- Kittfalz erneuern, ca. 50%
Fenstergröße : bis 3,6 m2
Holzart : Kiefer
Menge: 1,000 St
Zuordnung: 395 911

**1.4.90 Panelleiste Demontage**
*** Bedarfsposition ohne GB
Panelleiste
vorhandene Panelleiste demontieren und entsorgen
Menge: 1,000 m
Zuordnung: 394 911

**1.4.100 Panelleiste liefern und montieren**
*** Bedarfsposition ohne GB
Panelleiste, profiliert, liefern und montieren,
inklusive Befestigungsmitteln, Gehrungsschnitte,
Verspachtelung etc..

Höhe: ca. 6 cm
Tiefe: ca. 2 cm
Menge: 1,000 m
Zuordnung: 395 911

**1.4.110 Briefkastenschlitze mit Massivholzkeilen verschließen**
*** Bedarfsposition ohne GB
Briefkastenschlitze mit Massivholzkeilen verschließen
2-malige Spachtelung mit 2-K Spachtel.
Innenseite erhält im Nachgang eine zusätzliche
Feinspachtelung.
Der betroffene Bereich wird mit Tesa abkeklebt und
vorlackiert und im Farbton weiß lackiert.
Sonderfarbtöne sind Zusatzleistungen und sind nicht
mit dem EP abgegolten.
Menge: 12,000 St
Zuordnung: 395 911

**1.4.120 Klingelbrett liefern und montieren**
*** Bedarfsposition ohne GB
Klingelbrett liefern und montieren

- Klingelbrett zur Aufnahme eines Tasters und
Namensschild aus MDF oder Fichte liefern und montieren
Menge: 12,000 St
Zuordnung: 395 911

#### Hauptabschnitt 1.5 Schlosserarbeiten

**1.5.10 Drückergarnitur,Edelstahl, Hauseingangstüren**
*** Bedarfsposition ohne GB
Drückergarnitur für Wohnungseingangstür
Demontage und Entsorgung der vorhandenen Garnitur und
Lieferung und Montage der neuen Türgarnitur
Material : Edelstahl
Angeb. Fabrikat :
Hoppe Amsterdamm
Produkttyp: Schutz-Wechsel-Garnitur (Knopf 86G/Griff)
Ausführung: Langschild mit Zylinder-Abdeckung
Material: Edelstahl Rostfrei Farbe: F69 Edelstahl matt
Lochung: Profilzylinder
Lochungsabstand: 92 mm Gebrauchs-Kategorie:
Gebrauchs-Kategorie 3
DIN EN 1906 Schutzklasse: SK3 Türdicke: 67-72 mm
Menge: 1,000 St
Zuordnung: 344 911

**1.5.20 Drückergarnitur,Edelstahl, Hofeingangstüren**
*** Bedarfsposition ohne GB
Drückergarnitur für Hofseingangstür
Demontage und Entsorgung der vorhandenen Garnitur und
Lieferung und Montage der neuen Türgarnitur
Material : Edelstahl
Angeb. Fabrikat :
Hoppe Amsterdamm
Produkttyp: Türgriff-Garnitur (Griff/Griff)
Ausführung: Schmalschild-Garnitur
Material: Edelstahl Rostfrei Farbe: F69 Edelstahl matt
Lochung: Profilzylinder
 Lochungsabstand: 92 mm
Türdicke: 42 mm
Vierkantmaß: 8 mm
Menge: 1,000 St
Zuordnung: 344 911

**1.5.30 Drückergarnitur,Edelstahl, Nebentüren**
*** Bedarfsposition ohne GB
Drückergarnitur für Nebentüren
Demontage und Entsorgung der vorhandenen Garnitur und
Lieferung und Montage der neuen Türgarnitur
Material : Edelstahl
Angeb. Fabrikat :
Hoppe Amsterdamm
Produkttyp: Wechselgarnitur
Ausführung: Schmalschild-Garnitur
Material: Edelstahl Rostfrei Farbe: F69 Edelstahl matt
Lochung: Profilzylinder
 Lochungsabstand: 92 mm
Türdicke: 42 mm
Vierkantmaß: 8 mm
Menge: 1,000 St
Zuordnung: 344

**1.5.40 Drückergarnitur,Edelstahl, Wohnungseingangstüren**
*** Bedarfsposition ohne GB
Drückergarnitur für Wohnungseingangstür
Demontage und Entsorgung der vorhandenen Garnitur und
Lieferung und Montage der neuen Türgarnitur
Material : Edelstahl
Angeb. Fabrikat :
Hoppe Amsterdamm
Produkttyp: Schutz-Wechsel-Garnitur (Knopf 86G/Griff)
Ausführung: Langschild mit Zylinder-Abdeckung
Material: Edelstahl Rostfrei Farbe: F69 Edelstahl matt
Lochung: Profilzylinder
Lochungsabstand: 92 mm Gebrauchs-Kategorie:
Gebrauchs-Kategorie 3
DIN EN 1906 Schutzklasse: SK3 Türdicke: 67-72 mm
Menge: 1,000 St
Zuordnung: 344 911

#### Hauptabschnitt 1.6 Fliesenarbeiten

*Hinweis*
Die Fläche befindet sich im EG des Treppenhaus SFL.

Aufwendungen für Abschnittsweises Arbeiten,
Überbrückungen, Absperrmaßnahmen etc. sind in die
Einheitspreise mit einzukalkulieren.
Der Zugang muß während der Arbeiten gewährleistet sein.

**1.6.10 Bodenfliesen/Estrich entfernen**
Bodenfliesen einschl. Zement-Estrich sowie Trenn- bzw.
Dämmschichten bis zur Rohdecke entfernen und Bauschutt
entsorgen.

Dicke  :  bis 7 cm
Ausbauort  :  .....
Menge: 10,000 m2
Zuordnung: 394 911

**1.6.20 Estrich ausbauen**
Zement-Estrich einschl. der darunter eingebauten
Fußbodenkonstruktion bis zur Rohdecke ausbauen;
Bauschutt entsorgen.
Aufbaudicke : bis 12 cm
Ausbauort : Hofdurchgang EG
Menge: 10,000 m2
Zuordnung: 394 911

**1.6.30 Sockelfliesen ausbauen und entsorgen**
Sockelfliesen, keramisch, einschl. Mörtelbett
entfernen; Bauschutt entsorgen.
Menge: 12,000 m
Zuordnung: 394 911

**1.6.40 Trittschalldämmung, EPS, 20-2 mm**
Polystyrol-Hartschaumplatten als Trittschalldämmung
unter Estrich.
Dämmung : EPS-Trittschalldämmung (TSD)
Baustoffklasse : B1 Brandverhalten
DIN EN 13501 : E
Anwendungsgebiet : DES-sg
WLG : 040
Plattendicke : 20 mm Zusammendrückbarkeit (CP) : 2 mm
Nutzlast : .....
Steifigkeitsgruppe : 30
Angeb. Fabrikat : .....
Menge: 10,000 m2
Zuordnung: 353 911

**1.6.50 Randdämmstreifen**
Randdämmstreifen, 10 mm, einbauen.
Menge: 12,000 m
Zuordnung: 353 911

**1.6.60 Abdeckung, PE-Folie, 0,2 mm, Estrich**
Abdeckung der Rohdecke, der Schüttung oder der
Dämmschicht mit einer Lage Kunststofffolie, 15 cm
überlappt und seitlich entsprechend der Estrichdicke
hochgeschlagen, als Schutz- oder Trennlage.
Folie : PE, 0,2 mm
Angeb. Fabrikat : .....
Menge: 10,000 m2
Zuordnung: 353 911

**1.6.70 Zementestrich schwimmend, F4, 60 mm**
Zementestrich (CT) als schwimmender
Estrich(Schnellestrich), auf vorhandene Dämmschicht,
zur Aufnahme von Belägen aus Bodenfliesen.
Belagsart : ..... CT-F4-S60.
Druckfestigkeit : mind. C 20
Biegezugfestigkeit : F 4
Estrichdicke : 60 mm
Menge: 10,000 m2
Zuordnung: 353 911

**1.6.80 Feinsteinzeug, 20/20 cm, R11**
Bodenbelag aus keramischen Feinsteinzeug, unglasiert,
Rutschsicherheit entsprechend Bewertungsgruppe R10, in
Innenräumen auf verlegefertigen Zementestrich im
Dünnbett verlegen und verfugen.
Format : 20/20 cm
Oberfläche : matt
Bewertungsgruppe : R11
Menge: 10,000 m2
Zuordnung: 353 911

**1.6.90 Zulage zur Vorposition**
*** Bedarfsposition ohne GB
Zulage zur Vorposition
für die Verlegung diagonal im Schachbrettmuster mit
Umlaufenden Fries
Menge: 1,000 m2
Zuordnung: 353 911

**1.6.100 Zulage Sauberlaufmatte**
*** Bedarfsposition ohne GB
Fliesenbelag analog zur Vorposition unter
Sauberlaufmatte herstellen.
Menge: 2,000 St
Zuordnung: 353 911

**1.6.110 Sockel, Feinsteinzeug, h=12,5cm**
Sockel aus Feinsteinzeugplatten, passend zum
Bodenbelag, Oberkante abgerundet, im Dünnbett.Inkl.
Verfugung
Format : 25/12,5/1,2 cm
Menge: 12,000 m
Zuordnung: 353 911

**1.6.120 Fugenverschluss, innen, Silikon**
Fugenverschluss in Innenräumen, an allen horizontalen
und vertikalen Wand- und Bodenanschlüssen sowie an
Türbekleidungen, einschl. Vorreinigung und
Hinterfüllung der Fugen.
Fugenbreite : 6 - 8 mm i.M.
Fugenfarbe :passend zur Bodenfliese
Fugendichtmasse : Silikon
Farbe : nach Wahl des AG
Angeb. Fabrikat : .....
Menge: 15,000 m
Zuordnung: 353 911

**1.6.130 Trennschienen, Edelstahl, 30/12 mm**
Trennschienen, Edelstahl, als Materialtrennschienen, in
verschiedenen Längen.
Abmessung : 30/12 mm
Menge: 1,500 m
Zuordnung: 353 911

**1.6.140 Einbau von Sauberlaufzonen**
*** Bedarfsposition ohne GB
Sauberlaufmatten mit Edelstahlrahmen liefern und
einbauen. Anschlüsse zu Bestandsbelag durch Verfugung
herstellen.

Sauberlaufmatte:  EMCO Diplomat 517 R, anthrazit
Brandklasse:  B1

Breite:  ca. 2 m
Länge:  ca. 1,3 m
Höhe:  17 mm
Menge: 1,000 St
Zuordnung: 353 911

**1.6.150 Anarbeiten an Fußmattenrahmen**
*** Bedarfsposition ohne GB
Anarbeiten des Bodenbelages an rechtwinklige
Fußmattenrahmen.
Länge der Aussparung : 2 m
Breite der Aussparung : 1,3 m
Menge: 1,000 St
Zuordnung: 353 911

#### Hauptabschnitt 1.7 Mauer- und Putzarbeiten

*Hinweis*
In einigen Teilbereichen liegen die zu bearbeitenden
Flächen höher als 3,50 m über dem Fußboden.
Das Erstellen und Abbauen sowie das Vorhalten der
Gerüste für die Arbeiten in den Treppenhäusern und
Fluren mit einer Arbeitshöhe bis zu ca. 4,00 m über dem
Fußboden sind in die  Leistungen einzurechnen.

**1.7.10 Innenputz prüfen, Hohlstellen, Risse**
Innenputz auf Hohlstellen, Risse und sichtbare
Schadstellen prüfen.

Putzart  :  Kalkputz
Menge: 90,000 m2
Zuordnung: 395

**1.7.20 Bauteile schützen, Folie**
Bauteile und Einrichtungsgegenstände zum Schutz mit
Folie (PE >= 0,2 mm) abkleben oder staubdicht abdecken.
Beseitigung der Abdeckmaterialien nach Beendigung der
Arbeiten. Bauteil  :  .....
Menge: 90,000 m2
Zuordnung: 397

**1.7.30 Milchtütenpapierabdeckung**
Abdeckung für Boden und Treppe, zum Schutz vor
Verschmutzung und Beschädigung mit beidseitig
silikoniertem/PE-beschichtetem Karton, unempfindlich
gegen Wasser, Flüssigkeiten und Gerüststellen.
Menge: 65,000 m2
Zuordnung: 397

**1.7.40 Kalkputz, 2-lagig, Innenwand**
Kalkputz, zweilagig, im Innenbereich. Putzgrund  :
Ziegel
Mörtelart  :  GP (Normalputzmörtel)
Putzgrundvorbereitung  :  Spritzbewurf
Festigkeitsklasse CS IV (P III)
Unterputz  :  Festigkeitsklasse CS I (P I) Oberputz
:  Festigkeitsklasse CS I (P I) Korngröße Oberputz  :
  Fein
Oberfläche  :  abgerieben und gefilzt
Oberflächenqualität  :  Q2
Putzdicke  :  15 mm
Bauteil  :  Wände
Menge: 200,000 m2
Zuordnung: 345

**1.7.50 Kalkputz, 2-lagig, Leibung, innen**
Kalkputz, zweilagig, im Innenbereich. Putzgrund  :
Ziegel Mörtelart  :  GP (Normalputzmörtel)
Putzgrundvorbereitung  :  Spritzbewurf
Festigkeitsklasse CS IV (P III) Unterputz  :
Festigkeitsklasse CS I (P I) Oberputz  :
Festigkeitsklasse CS I (P I) Korngröße Oberputz  :
Fein Oberfläche  :  abgerieben und gefilzt
Oberflächenqualität  :  Q2 Putzdicke  :  15 mm
 Bauteil  :  Leibungen Leibungstiefe  :  250 mm
Menge: 52,000 m
Zuordnung: 345

**1.7.60 Putzkante, Leibungen, herstellen**
Putzkante an Leibungen herstellen, ohne Eckprofil.
Menge: 75,000 m
Zuordnung: 395

**1.7.70 Leibungsputz, rund, Zulage**
Zulage zur Vorposition für die Herstellung vom Putz,
rund, der Fenster- und Türlaibungen im Innenbereich.
Menge: 45,000 m

**1.7.80 Anarbeiten an angrenzende Bauteile**
Anarbeiten der Putzflächen / -ergänzungen an
angrenzende Bauteile.
Menge: 85,000 m
Zuordnung: 395

**1.7.90 Faschenausbildung**
Faschenausbildung
Ausbilden einer Facheneinfassung durch ausbilden
einener Nut im Fassadenputz

Abmessung 10x10x10mm
Menge: 28,000 m

**1.7.100 Anarbeiten an vorhandene Putzfläche**
*** Bedarfsposition ohne GB
Anarbeiten des neuen Oberputz / -ergänzungen an
bestehende Putzfläche. Oberfläche entsprechend
bestehender Struktur angleichen und ansatzfrei
verreiben und filzen.
Menge: 10,000 m
Zuordnung: 395

USt %: 19,00
